# Zoclo cerámico de gres porcelánico

- Propiedad del archivo: CYPE INGENIEROS, S.A.
- Formato: FIEBDC-3/2002
- Ámbito geográfico: México
- Costes indirectos: 3.00 %
- Gastos generales: 13.00 %
- Beneficio industrial: 6.00 %
- IVA: 16.00 %

**RSG021** m Zoclo cerámico de gres porcelánico, capacidad de absorción de agua E<0,5%, 7,5x30 cm y 7 mm de espesor, estilo mármol "TAU CERÁMICA", asentado con adhesivo cementoso mejorado, C2 TE, con deslizamiento reducido y tiempo abierto ampliado T100 Super "TAU CERÁMICA" y emboquillado con mortero técnico coloreado, C G2, Line-Fix "TAU CERÁMICA", para emboquillado de baldosas cerámicas, con junta de entre 3 y 15 mm.
Suministro y colocación de zoclo cerámico de gres porcelánico, capacidad de absorción de agua E<0,5%, 7,5x30 cm y 7 mm de espesor, estilo mármol "TAU CERÁMICA", asentado con adhesivo cementoso mejorado, C2 TE, con deslizamiento reducido y tiempo abierto ampliado T100 Super "TAU CERÁMICA" y emboquillado con mortero técnico coloreado, C G2, Line-Fix "TAU CERÁMICA", para emboquillado de baldosas cerámicas, con junta de entre 3 y 15 mm.
Incluye: Replanteo de las piezas. Corte de las piezas y formación de encajes en esquinas y rincones. Colocación del zoclo. Emboquillado.
Criterio de cuantificación de proyecto: Longitud medida según documentación gráfica de Proyecto, sin incluir huecos de puertas. No se ha incrementado la cuantificación por roturas y recortes, ya que en la descomposición se ha considerado un 5% más de piezas.
Criterio de cuantificación de obra: Se medirá la longitud realmente ejecutada según especificaciones de Proyecto.

| Código | Ud | Descripción | Rendimiento | Precio | Importe |
|---|---|---|---|---|---|
| mt18bct060nba | m | Zoclo cerámico de gres porcelánico, capacidad de absorción de agua E<0,5%, 7,5x30 cm 7 mm de espesor, estilo mármol "TAU CERÁMICA". (material) | 1.050 | 8.58 | 9.01 |
| mt09mtc010h | kg | Adhesivo cementoso mejorado, C2 TE, con deslizamiento reducido y tiempo abierto ampliado T100 Super, "TAU CERÁMICA", para la colocación en capa fina de pisos y revestimientos de material cerámico en interiores y exteriores, compuesto por cementos de alta resistencia, agregados seleccionados y alto contenido en resinas sintéticas. (material) | 0.225 | 0.20 | 0.05 |
| mt09mtc020a | kg | Mortero técnico coloreado, C G2, Line-Fix "TAU CERÁMICA", para emboquillado de baldosas cerámicas, con junta de entre 3 y 15 mm, "TAU CERÁMICA". (material) | 0.100 | 0.53 | 0.05 |
| mo023 | h | Oficial colocador de pisos. (mano de obra) | 0.178 | 2.62 | 0.47 |
| % | % | Herramienta menor | 2 % | 9.58 | 0.19 |
|  |  | Costes directos |  |  | 9.77 |
