# Piso industrial, sistema MasterTop 1700 Polykit "Master Builders Solutions"

- Propiedad del archivo: CYPE Ingenieros S.A.
- Formato: FIEBDC-3/2016
- Programa: Generador de precios de la construcción. CYPE Ingenieros, S.A.
- Fecha: 02/12/2021
- Ámbito geográfico: México
- Divisa: MXN
- Costes indirectos: 3 %
- Gastos generales: 13 %
- Beneficio industrial: 6 %
- IVA: 16 %

## R Revestimientos y lambrines

### RS Pisos

#### RSI Sistemas de pisos industriales y decorativos

**RSI020** m² Piso industrial, sistema MasterTop 1700 Polykit "Master Builders Solutions".
Piso industrial, realizado con el sistema sistema MasterTop 1700 Polykit "Master Builders Solutions", constituido por solera de concreto reforzado de 20 cm de espesor, realizada con concreto HA-25/B/20/XC2 premezclado, y colado con tiro directo, extendido y vibrado mecánico mediante extendedora, y malla electrosoldada de alambre liso de acero tipo 6x6 10/10 como armado de reparto, colocada sobre separadores homologados; capa de rodadura de 0,5 a 1,0 de espesor, con recubrimiento de resina epoxi, MasterTop 1710 Polykit "Master Builders Solutions", y capa de acabado, de resina epoxi de color blanco RAL 1013.
Incluye: Preparación de la superficie de apoyo del concreto. Replanteo de las juntas de construcción y de dilatación. Tendido de niveles mediante toques, maestras de concreto o reglas. Riego de la superficie base. Colocación de la malla electrosoldada con separadores homologados. Colado, extendido y vibrado del concreto. Resolución de encuentros y puntos singulares. Aplicación con rodillo de la primera capa de resina. Aplicación con rodillo de la segunda capa de resina. Limpieza final del piso.
Criterio de cuantificación de proyecto: Superficie medida en proyección horizontal, según documentación gráfica de Proyecto.
Criterio de cuantificación de obra: Se medirá, en proyección horizontal, la superficie realmente ejecutada según especificaciones de Proyecto.
Criterio de valoración económica: El precio no incluye la base de la solera ni la ejecución y el sellado de las juntas.

| Código | Ud | Descripción | Rendimiento | Precio | Importe |
|---|---|---|---|---|---|
| mt10haf010ctLe | m³ | Concreto HA-25/B/20/XC2, premezclado. (material) | 0.21 | 1576.08 | 330.977 |
| mt07ame070a | m² | Malla electrosoldada de alambre liso de acero tipo 6x6 10/10, separación 15,24x15,24 cm y Ø 3,43-3,43 mm, según NMX-B-290-CANACERO. (material) | 1.2 | 17.44 | 20.928 |
| mt07aco020j | Ud | Separador homologado para pavimentos continuos. (material) | 2 | 0.74 | 1.480 |
| mt09bnc060b | kg | Resina epoxi incolora, MasterTop 1700 A7 "Master Builders Solutions", para sistemas de pisos. (material) | 0.209 | 206.74 | 43.209 |
| mt09bnc061b | kg | Endurecedor y catalizador, MasterTop 1700 B7 "Master Builders Solutions", para resina epoxi de aplicación en sistemas de pisos. (material) | 0.327 | 342.2 | 111.899 |
| mt09bnc062a | kg | Pigmento en pasta MasterTop X1 "Master Builders Solutions", para mezclar con el endurecedor de resina epoxi, de aplicación en sistemas de pisos. (material) | 0.055 | 610.32 | 33.568 |
| mt15bas130b | kg | Agregado de cuarzo natural, MasterTop F1 WE "Master Builders Solutions", de granulometría comprendida entre 0,1 y 0,4 mm, para utilizar como carga mineral en combinación con resinas epoxi o poliuretano. (material) | 0.182 | 40.61 | 7.391 |
| mq06ext010 | h | Extendedora para pavimentos de concreto. (maquinaria) | 0.008 | 1125.28 | 9.002 |
| mo121 | h | Oficial 1ª aplicador de pavimentos industriales. (mano de obra) | 0.323 | 92.58 | 29.903 |
| mo122 | h | Ayudante aplicador de pavimentos industriales. (mano de obra) | 0.473 | 56.29 | 26.625 |
| % | % | Herramienta menor | 2 % | 614.982 | 12.300 |
|  |  | Costes directos |  |  | 627.282 |

Residuos:
- colocación: mt10haf010ctLe Concreto HA-25/B/20/XC2, premezclado; factor de residuo 0.00330435
- colocación: mt07ame070a; factor de residuo 0.0497412
- colocación: mt09bnc060b Resina epoxi incolora, MasterTop 1700 A7 "Master Builders Solutions", para sistemas de pisos; factor de residuo 0.03
- colocación: mt15bas130b; factor de residuo 0.003

## Recursos

**mt10haf010ctLe** m³ Concreto HA-25/B/20/XC2, premezclado
Datos técnicos: Coste energético 1104.000 MJ; Emisión de CO2 207.000 kg; Código LER 17 01 01; Masa del elemento 2300 kg; Volumen 1.533333 m3

**mt07ame070a** m² Malla electrosoldada de alambre liso de acero tipo 6x6 10/10
Datos técnicos: Coste energético 9.535 MJ; Emisión de CO2 0.495 kg; Código LER 17 04 05; Masa del elemento 0.97 kg; Volumen 0.000462 m3

**mt07aco020j** Ud Separador homologado para pavimentos continuos
Datos técnicos: Coste energético 0.940 MJ; Emisión de CO2 0.105 kg
Residuos:
- embalaje: re150101 Envases de papel y cartón. (componente de residuo); rendimiento 0.072 kg; Código LER 15 01 01; Masa del elemento 1 kg; Volumen 0.001333 m3

**mt09bnc060b** kg Resina epoxi incolora, MasterTop 1700 A7 "Master Builders Solutions", para sistemas de pisos
Datos técnicos: Coste energético 86.716 MJ; Emisión de CO2 3.292 kg; Código LER 17 09 04; Masa del elemento 1 kg; Volumen 0.000667 m3
Residuos:
- embalaje: re170203 Plástico. (componente de residuo); rendimiento 0.003 kg; Código LER 17 02 03; Masa del elemento 1 kg; Volumen 0.001667 m3

**mt15bas130b** kg Agregado de cuarzo natural
Datos técnicos: Coste energético 0.150 MJ; Emisión de CO2 0.008 kg; Código LER 01 04 08; Masa del elemento 1 kg; Volumen 0.000667 m3
