# Zoclo soldable de PVC, de 105x40 mm, fijado con adhesivo y soldado a tope por termofusión al piso

- Propiedad del archivo: CYPE INGENIEROS, S.A.
- Formato: FIEBDC-3/2002
- Ámbito geográfico: México
- Divisa: MXN
- Costes indirectos: 3.00 %
- Gastos generales: 13.00 %
- Beneficio industrial: 6.00 %
- IVA: 16.00 %

**RSS100** m Zoclo soldable de PVC, de 105x40 mm, fijado con adhesivo y soldado a tope por termofusión al piso.
Zoclo soldable de PVC, de 105x40 mm y 2 mm de espesor, color. Incluso limpieza y preparación de la superficie soporte, replanteo y fijación del zoclo con adhesivo y soldado a tope por termofusión al piso.
Incluye: Limpieza y preparación de la superficie soporte. Replanteo. Corte, colocación, soldado y fijación del zoclo.
Criterio de cuantificación de proyecto: Longitud medida según documentación gráfica de Proyecto, sin incluir huecos de puertas. No se ha incrementado la cuantificación por roturas y recortes, ya que en la descomposición se ha considerado un 5% más de piezas.
Criterio de cuantificación de obra: Se medirá la longitud realmente ejecutada según especificaciones de Proyecto.

| Código | Ud | Descripción | Rendimiento | Precio | Importe |
|---|---|---|---|---|---|
| mt18dww020a | l | Adhesivo de cloropreno, de base solvente monocomponente. (material) | 0.105 | 77.90 | 8.18 |
| mt18rpv030a | m | Zoclo soldable de PVC, de 105x40 mm y 2 mm de espesor, color, suministrado en rollos de 25 m de longitud. (material) | 1.050 | 141.47 | 148.54 |
| mo026 | h | Oficial instalador de acabados flexibles. (mano de obra) | 0.125 | 78.26 | 9.78 |
| % | % | Herramienta menor | 2 % | 166.50 | 3.33 |
|  |  | Costes directos |  |  | 169.83 |
