# Falso plafón continuo de placas de yeso. Sistema "PLACO"

- Propiedad del archivo: CYPE Ingenieros S.A.
- Formato: FIEBDC-3/2016
- Programa: Generador de precios de la construcción. CYPE Ingenieros, S.A.
- Fecha: 23/05/2024
- Ámbito geográfico: México
- Divisa: MXN
- Costes indirectos: 3 %
- Gastos generales: 13 %
- Beneficio industrial: 6 %
- IVA: 16 %

## R Revestimientos y lambrines

### RT Falsos plafones en interiores

#### RTC Continuos, de placas de yeso

**RTC018** m² Falso plafón continuo de placas de yeso. Sistema "PLACO".
Falso plafón continuo suspendido, liso, situado a una altura menor de 4 m, con nivel de calidad del acabado estándar (Q2). Sistema "PLACO", constituido por: ESTRUCTURA: estructura metálica de perfiles primarios F530 "PLACO"; PLACAS: una capa de placas de yeso A / - 1200 / 2000 / 15 / con los bordes longitudinales afinados, BA 15 "PLACO". Incluso fijaciones para el anclaje de los perfiles, tornillería para la fijación de las placas, pasta de secado en polvo SN "PLACO", cinta microperforada de papel "PLACO", y accesorios de montaje.
Incluye: Replanteo de los ejes de la estructura metálica. Señalización de los puntos de anclaje a la losa o elemento soporte. Nivelación y suspensión de los perfiles primarios. Corte de las placas. Fijación de las placas. Resolución de encuentros y puntos singulares. Tratamiento de juntas.
Criterio de cuantificación de proyecto: Superficie medida entre paramentos, según documentación gráfica de Proyecto, sin descontar huecos para instalaciones.
Criterio de cuantificación de obra: Se medirá la superficie realmente ejecutada según especificaciones de Proyecto

| Código | Ud | Descripción | Rendimiento | Precio | Importe |
|---|---|---|---|---|---|
| mt12ple010b | Ud | Varilla roscada galvanizada "PLACO", de 6 mm de diámetro y 1000 mm de longitud. (material) | 1.8 | 17.41 | 31.338 |
| mt12ple020 | Ud | Horquilla de cuelgue F-530 "PLACO". (material) | 1.8 | 5.55 | 9.990 |
| mt12plp010 | m | Perfil de acero galvanizado, F-530 "PLACO", fabricado mediante laminación en frío, de 3000 mm de longitud, 45x16 mm de sección y 0,6 mm de espesor, para la realización de lambrines y techos. (material) | 3 | 32.76 | 98.280 |
| mt12ple030 | Ud | Pieza de empalme F-530 "PLACO". (material) | 0.16 | 5.8 | 0.928 |
| mt12plt030b | Ud | Tornillo autoperforante rosca-metal, TRPF 13 "PLACO", de 13 mm de longitud. (material) | 1 | 0.3 | 0.300 |
| mt12plk010aaead | m² | Placa de yeso A / - 1200 / 2000 / 15 / con los bordes longitudinales afinados, BA 15 "PLACO", formada por un alma de yeso de origen natural embutida e íntimamente ligada a dos láminas de cartón fuerte. (material) | 1.05 | 88.92 | 93.366 |
| mt12plt010a | Ud | Tornillo autorroscante TTPC 25 "PLACO", con cabeza de trompeta, de 25 mm de longitud, para instalación de placas de yeso sobre perfiles de espesor inferior a 6 mm. (material) | 10 | 0.26 | 2.600 |
| mt12plj010a | m | Cinta microperforada de papel "PLACO", de 50 mm de anchura, para acabado de juntas de placas de yeso. (material) | 1.4 | 1.01 | 1.414 |
| mt12plm010a | kg | Pasta de secado en polvo SN "PLACO"; Euroclase A2-s1, d0 de reacción al fuego, rango de temperatura de trabajo de 5 a 30°C, para aplicación manual con cinta de juntas; para el tratamiento de las juntas de las placas de yeso. (material) | 0.33 | 21.15 | 6.980 |
| mo015 | h | Oficial de primera montador de falsos plafones. (mano de obra) | 0.592 | 123.28 | 72.982 |
| mo082 | h | Ayudante montador de falsos plafones. (mano de obra) | 0.592 | 73.05 | 43.246 |
| % | % | Herramienta menor | 2 % | 361.424 | 7.228 |
|  |  | Costes directos |  |  | 368.652 |

Residuos:
- colocación: mt12plp010; factor de residuo 0.017013
- colocación: mt12plt030b Tornillo autoperforante rosca-metal, TRPF 13 "PLACO", de 13 mm de longitud; factor de residuo 0.005
- colocación: mt12plk010aaead; factor de residuo 0.018
- colocación: mt12plt010a; factor de residuo 0.00533333
- colocación: mt12plj010a Cinta microperforada de papel "PLACO", de 50 mm de anchura, para acabado de juntas de placas de yeso; factor de residuo 0.0440299
- colocación: mt12plm010a; factor de residuo 0.03

## Recursos

**mt12plp010** m Perfil de acero galvanizado
Datos técnicos: Coste energético 61.510 MJ; Emisión de CO2 1.889 kg; Código LER 17 04 05; Masa del elemento 0.46 kg; Volumen 0.000219 m3
Residuos:
- embalaje: re170203 Plástico. (componente de residuo); rendimiento 0.005 kg; Código LER 17 02 03; Masa del elemento 1 kg; Volumen 0.001667 m3

**mt12plt030b** Ud Tornillo autoperforante rosca-metal, TRPF 13 "PLACO", de 13 mm de longitud
Datos técnicos: Coste energético 0.010 MJ; Emisión de CO2 0.001 kg; Código LER 17 04 05; Masa del elemento 0.001 kg
Residuos:
- embalaje: re150101 Envases de papel y cartón. (componente de residuo); rendimiento 0.001 kg; Código LER 15 01 01; Masa del elemento 1 kg; Volumen 0.001333 m3

**mt12plk010aaead** m² Placa de yeso A / - 1200 / 2000 / 15 / con los bordes longitudinales afinados
Datos técnicos: Coste energético 37.027 MJ; Emisión de CO2 1.884 kg; Código LER 17 08 02; Masa del elemento 10.97 kg; Volumen 0.01097 m3
Residuos:
- embalaje: re170203 Plástico; rendimiento 0.004 kg

**mt12plt010a** Ud Tornillo autorroscante TTPC 25 "PLACO"
Datos técnicos: Coste energético 0.015 MJ; Emisión de CO2 0.002 kg; Código LER 17 04 05; Masa del elemento 0.0015 kg
Residuos:
- embalaje: re150101 Envases de papel y cartón; rendimiento 0.001 kg

**mt12plj010a** m Cinta microperforada de papel "PLACO", de 50 mm de anchura, para acabado de juntas de placas de yeso
Datos técnicos: Coste energético 0.004 MJ; Emisión de CO2 0.006 kg; Código LER 20 01 01; Masa del elemento 0.0067 kg; Volumen 0.000009 m3

**mt12plm010a** kg Pasta de secado en polvo SN "PLACO"; Euroclase A2-s1
Datos técnicos: Coste energético 9.578 MJ; Emisión de CO2 0.386 kg; Código LER 17 08 02; Masa del elemento 1 kg; Volumen 0.001 m3
Residuos:
- embalaje: re170203 Plástico; rendimiento 0.02 kg
