# Consola de escayola

- Propiedad del archivo: CYPE Ingenieros S.A.
- Formato: FIEBDC-3/2016
- Programa: Generador de precios de la construcción. CYPE Ingenieros, S.A.
- Fecha: 06/10/2024
- Ámbito geográfico: México
- Divisa: MXN
- Costes indirectos: 3 %
- Gastos generales: 13 %
- Beneficio industrial: 6 %
- IVA: 16 %

## R Revestimientos y lambrines

### RT Falsos plafones en interiores

#### RTP Prefabricados de escayola

**RTP280** Ud Consola de escayola.
Consola de escayola, de 52x41x20,5 cm, para adosar a pared, asentada con cola para escayola. Incluso accesorios de fijación.
Incluye: Replanteo de la pieza. Humectación de la base de fijación. Extendido de la cola. Colocación y emboquillado de la pieza.
Criterio de cuantificación de proyecto: Número de unidades previstas, según documentación gráfica de Proyecto.
Criterio de cuantificación de obra: Se medirá el número de unidades realmente colocadas según especificaciones de Proyecto.

| Código | Ud | Descripción | Rendimiento | Precio | Importe |
|---|---|---|---|---|---|
| mt12rea240a | Ud | Consola de escayola, de 52x41x20,5 cm, para adosar a pared. (material) | 1.05 | 900.49 | 945.515 |
| mt09eyc030 | kg | Cola para escayola. (material) | 0.47 | 5.09 | 2.392 |
| mo035 | h | Oficial escayolista. (mano de obra) | 0.252 | 121.97 | 30.736 |
| % | % | Herramienta menor | 2 % | 978.643 | 19.573 |
|  |  | Costes directos |  |  | 998.216 |
