# Limpiafondos automático para alberca, hidráulico

- Propiedad del archivo: CYPE INGENIEROS, S.A.
- Formato: FIEBDC-3/2002
- Ámbito geográfico: México
- Divisa: MXN
- Costes indirectos: 3.00 %
- Gastos generales: 13.00 %
- Beneficio industrial: 6.00 %
- IVA: 16.00 %

**UPE050** Ud Limpiafondos automático para alberca, hidráulico.
Limpiafondos automático para alberca, hidráulico, formado por: manguera autoflotante para conectar a la toma de aspiración o al skimmer de la alberca. Totalmente montado y probado por la empresa instaladora.
Incluye: Montaje.
Criterio de cuantificación de proyecto: Número de unidades previstas, según documentación gráfica de Proyecto.
Criterio de cuantificación de obra: Se medirá el número de unidades realmente ejecutadas según especificaciones de Proyecto.

| Código | Ud | Descripción | Rendimiento | Precio | Importe |
|---|---|---|---|---|---|
| mt47pep050d | Ud | Limpiafondos automático para alberca, hidráulico, formado por: manguera autoflotante para conectar a la toma de aspiración o al skimmer de la alberca. (material) | 1.000 | 4829.17 | 4829.17 |
| mo080 | h | Ayudante montador. (mano de obra) | 0.125 | 47.38 | 5.92 |
| % | % | Herramienta menor | 2 % | 4835.09 | 96.70 |
|  |  | Costes directos |  |  | 4931.79 |
