# Limpiafondos automático para alberca, eléctrico, con 18 m³/h de caudal de aspiración

- Propiedad del archivo: CYPE INGENIEROS, S.A.
- Formato: FIEBDC-3/2002
- Ámbito geográfico: México
- Divisa: MXN
- Costes indirectos: 3.00 %
- Gastos generales: 13.00 %
- Beneficio industrial: 6.00 %
- IVA: 16.00 %

**UPE050** Ud Limpiafondos automático para alberca, eléctrico, con 18 m³/h de caudal de aspiración.
Limpiafondos automático para alberca, eléctrico, con 18 m³/h de caudal de aspiración, formado por: filtros, motor de aspiración y ruedas. Totalmente montado y probado por la empresa instaladora.
Incluye: Montaje.
Criterio de cuantificación de proyecto: Número de unidades previstas, según documentación gráfica de Proyecto.
Criterio de cuantificación de obra: Se medirá el número de unidades realmente ejecutadas según especificaciones de Proyecto.

| Código | Ud | Descripción | Rendimiento | Precio | Importe |
|---|---|---|---|---|---|
| mt47pep050e | Ud | Limpiafondos automático para alberca, eléctrico, con 18 m³/h de caudal de aspiración, formado por: filtros, motor de aspiración y ruedas. (material) | 1.000 | 8664.36 | 8664.36 |
| mo080 | h | Ayudante montador. (mano de obra) | 0.125 | 47.38 | 5.92 |
| % | % | Herramienta menor | 2 % | 8670.28 | 173.41 |
|  |  | Costes directos |  |  | 8843.69 |
