# Excavación para vaciado de tierras y detritus de colmatación

- Propiedad del archivo: CYPE INGENIEROS, S.A.
- Formato: FIEBDC-3/2002
- Ámbito geográfico: México
- Divisa: MXN
- Costes indirectos: 3.00 %
- Gastos generales: 13.00 %
- Beneficio industrial: 6.00 %
- IVA: 16.00 %

## 0 Trabajos preliminares

### 0G Trabajos arqueológicos

#### 0GE Excavaciones arqueológicas y transportes

**0GE050** m³ Excavación para vaciado de tierras y detritus de colmatación.
Excavación para vaciado de tierras y detritus de colmatación en pozo existente, con posible aparición de materiales arqueológicos entre 1 y 2 m de profundidad, realizada con medios manuales, con seguimiento arqueológico a pie de obra. Incluso carga de tierras y materiales arqueológicos encontrados, y transporte con medios manuales, a punto de inspección arqueológica, para tratamiento de los mismos.
Incluye: Replanteo en el terreno. Excavación y extracción de tierras. Carga a camión de las tierras excavadas.
Criterio de cuantificación de proyecto: Volumen medido según documentación gráfica de Proyecto.
Criterio de cuantificación de obra: Se medirá el volumen realmente excavado según especificaciones de Proyecto.

| Código | Ud | Descripción | Rendimiento | Precio | Importe |
|---|---|---|---|---|---|
| mo000 | h | arqueólogo. (mano de obra) | 1.501 | 177.47 | 266.38 |
| mo057 | h | Ayudante arqueólogo. (mano de obra) | 3.001 | 93.83 | 281.58 |
| mo112 | h | Peón albañil. (mano de obra) | 12.754 | 72.64 | 926.45 |
| % | % | Herramienta menor | 2 % | 1474.41 | 29.49 |
|  |  | Costes directos |  |  | 1503.90 |
