# Acta notarial

- Propiedad del archivo: CYPE INGENIEROS, S.A.
- Formato: FIEBDC-3/2002
- Ámbito geográfico: México
- Divisa: MXN
- Costes indirectos: 3.00 %
- Gastos generales: 13.00 %
- Beneficio industrial: 6.00 %
- IVA: 16.00 %

## 0 Trabajos preliminares

### 0I Actas e informes sobre patologías

#### 0IF Actas e informes

**0IF010** Ud Acta notarial.
Levantamiento del acta notarial, incluyendo informe técnico del estado actual de las edificaciones colindantes.
Incluye: Desplazamiento a obra. Levantamiento del acta.
Criterio de cuantificación de proyecto: Número de unidades previstas, según documentación gráfica de Proyecto.
Criterio de cuantificación de obra: Se medirá el número de unidades realmente ejecutadas según especificaciones de Proyecto.

| Código | Ud | Descripción | Rendimiento | Precio | Importe |
|---|---|---|---|---|---|
| mt49tei010 | Ud | Acta notarial, incluyendo informe técnico del estado actual de las edificaciones colindantes. (material) | 1.000 | 9491.17 | 9491.17 |
| % | % | Herramienta menor | 2 % | 9491.17 | 189.82 |
|  |  | Costes directos |  |  | 9680.99 |
