# Renta mensual de montacargas de obra con cable y tambor de enrollado de 6 detenidas y 300 kg de carga máxima

- Propiedad del archivo: CYPE INGENIEROS, S.A.
- Formato: FIEBDC-3/2002
- Ámbito geográfico: México
- Divisa: MXN
- Costes indirectos: 3.00 %
- Gastos generales: 13.00 %
- Beneficio industrial: 6.00 %
- IVA: 16.00 %

## 0 Trabajos preliminares

### 0X Andamios y maquinaria de elevación

#### 0XM Montacargas

**0XM010** Ud Renta mensual de montacargas de obra con cable y tambor de enrollado de 6 detenidas y 300 kg de carga máxima.
Renta mensual de montacargas de obra con sistema de elevación compuesto por cable y tambor de enrollado, para transporte de materiales, de 6 detenidas y 300 kg de carga máxima.
Incluye: Revisión periódica para garantizar su estabilidad y condiciones de seguridad.
Criterio de cuantificación de proyecto: Número de unidades previstas, según documentación gráfica de Proyecto.
Criterio de cuantificación de obra: Amortización en forma de renta mensual, según condiciones definidas en el contrato suscrito con la empresa suministradora.
Criterio de valoración económica: El precio incluye el mantenimiento y el seguro de responsabilidad civil.

| Código | Ud | Descripción | Rendimiento | Precio | Importe |
|---|---|---|---|---|---|
| mq07mon010g | Ud | Renta mensual de montacargas de obra con cable y tambor de enrollado para transporte de materiales de 6 detenidas y 300 kg de carga máxima. (maquinaria) | 1.159 | 5798.97 | 6721.01 |
| % | % | Herramienta menor | 2 % | 6721.01 | 134.42 |
|  |  | Costes directos |  |  | 6855.43 |
