# Transporte y retirada de montacargas de obra con cremallera y pistón de 25 detenidas y 1000 kg de carga máxima

- Propiedad del archivo: CYPE INGENIEROS, S.A.
- Formato: FIEBDC-3/2002
- Ámbito geográfico: México
- Divisa: MXN
- Costes indirectos: 3.00 %
- Gastos generales: 13.00 %
- Beneficio industrial: 6.00 %
- IVA: 16.00 %

## 0 Trabajos preliminares

### 0X Andamios y maquinaria de elevación

#### 0XM Montacargas

**0XM020** Ud Transporte y retirada de montacargas de obra con cremallera y pistón de 25 detenidas y 1000 kg de carga máxima.
Transporte y retirada de montacargas de obra con sistema de elevación compuesto por cremallera y pistón, para transporte de materiales, de 25 detenidas y 1000 kg de carga máxima.
Criterio de cuantificación de proyecto: Número de unidades previstas, según documentación gráfica de Proyecto.
Criterio de cuantificación de obra: Se medirá el número de unidades realmente ejecutadas según especificaciones de Proyecto.

| Código | Ud | Descripción | Rendimiento | Precio | Importe |
|---|---|---|---|---|---|
| mq07mon110m | Ud | Transporte y retirada de montacargas de obra con cremallera para transporte de materiales de 25 detenidas y 1000 kg de carga máxima. (maquinaria) | 1.159 | 17339.27 | 20096.21 |
| % | % | Herramienta menor | 2 % | 20096.21 | 401.92 |
|  |  | Costes directos |  |  | 20498.13 |
