# Concreto para armar en losas de cimentación

- Propiedad del archivo: CYPE INGENIEROS, S.A.
- Formato: FIEBDC-3/2002
- Ámbito geográfico: México
- Divisa: MXN
- Costes indirectos: 3.00 %
- Gastos generales: 13.00 %
- Beneficio industrial: 6.00 %
- IVA: 16.00 %

## C Cimentaciones

### CH Concretos, aceros y cimbras

#### CHH Concretos

**CHH030** m³ Concreto para armar en losas de cimentación.
Concreto para armar en losas de cimentación, f'c=20 MPa (200 kg/cm²), clasificación de exposición A1, tamaño máximo del agregado 20 mm, revenimiento de 5 a 10 cm, premezclado, y colado con bomba.
Incluye: Colado y compactación del concreto. Curado del concreto.
Criterio de cuantificación de proyecto: Volumen teórico, según documentación gráfica de Proyecto.
Criterio de cuantificación de obra: Se medirá el volumen teórico ejecutado según especificaciones de Proyecto, sin incluir los incrementos por excesos de excavación no autorizados.

| Código | Ud | Descripción | Rendimiento | Precio | Importe |
|---|---|---|---|---|---|
| mt10haf061bi | m³ | Concreto f'c=20 MPa (200 kg/cm²), clasificación de exposición A1, tamaño máximo del agregado 20 mm, revenimiento nominal del concreto fresco de 5 a 10 mm, premezclado, según RCDF NTC Diseño y Construcción de Estructuras de Concreto (2004). (material) | 1.050 | 1288.90 | 1353.35 |
| mq06bhe010 | h | Camión bomba estacionado en obra, para bombeo de concreto. (maquinaria) | 0.049 | 2948.22 | 144.46 |
| au00auh040 |  | Vibrador de concreto, eléctrico. | 1.000 | 0.00 | 0.00 |
| mo045 | h | Oficial concretero. (mano de obra) | 0.014 | 126.93 | 1.78 |
| mo092 | h | Ayudante concretero. (mano de obra) | 0.180 | 77.23 | 13.90 |
| % | % | Herramienta menor | 2 % | 1513.49 | 30.27 |
|  |  | Costes directos |  |  | 1543.76 |
