# Murete de 20 cm de espesor de mampostería

- Propiedad del archivo: CYPE INGENIEROS, S.A.
- Formato: FIEBDC-3/2002
- Ámbito geográfico: México
- Costes indirectos: 3.00 %
- Gastos generales: 13.00 %
- Beneficio industrial: 6.00 %
- IVA: 15.00 %

## C Cimentaciones

### CN Nivelación

#### CNF Mampostería reforzada interiormente

**CNF010** m² Murete de 20 cm de espesor de mampostería, de bloque hueco de concreto, para revestir, color gris, 40x20x20 cm, resistencia normalizada R10 (10 N/mm²), asentada con mortero de cemento industrial, color gris, resistencia a compresión 7,5 N/mm², suministrado a granel, con pilastras intermedias y cadena de coronación, de concreto con armado de acero fy=4200 kg/cm², cuantía 5 kg/m².
Ejecución de murete de 20 cm de espesor de mampostería, de bloque hueco de concreto, para revestir, color gris, 40x20x20 cm, resistencia normalizada R10 (10 N/mm²), asentada con mortero de cemento industrial, color gris, resistencia a compresión 7,5 N/mm², suministrado a granel, con pilastras intermedias y cadena de coronación, de concreto con armado de acero fy=4200 kg/cm², con una cuantía aproximada de 5 kg/m². Incluso parte proporcional de mermas y roturas, adarajas, ejecución de encuentros, enlaces entre murete y losas y elementos especiales.
Incluye: Limpieza y preparación de la superficie soporte. Replanteo. Colocación y aplomado de miras de referencia. Tendido de hilos entre miras. Colocación de los bloques por hiladas a nivel. Colocación de los armados en las pilastras intermedias y en la cadena de coronación, y posterior relleno de concreto. Colado, vibrado y curado del concreto. Realización de todos los trabajos necesarios para la resolución de huecos. Enlace entre murete y losas.
Criterio de cuantificación de proyecto: Superficie medida según documentación gráfica de Proyecto, sin duplicar esquinas ni encuentros, deduciendo los huecos de superficie mayor de 2 m².
Criterio de cuantificación de obra: Se medirá la superficie realmente ejecutada según especificaciones de Proyecto, deduciendo los huecos de superficie mayor de 2 m².

| Código | Ud | Descripción | Rendimiento | Precio | Importe |
|---|---|---|---|---|---|
| mt02bhg010d | Ud | Bloque hueco de concreto, para revestir, color gris, 40x20x20 cm, resistencia normalizada R10 (10 N/mm²), incluso parte proporcional de piezas especiales: cadenas y medios. (material) | 12.500 | 0.64 | 8.00 |
| mt08aaa010a | m³ | Agua. (material) | 0.005 | 1.12 | 0.01 |
| mt09mif010db | t | Mortero seco para albañilería, de cemento, color gris, resistencia a compresión 7,5 N/mm², suministrado a granel. (material) | 0.029 | 21.78 | 0.63 |
| mt07aco080a | kg | Acero fy=4200 kg/cm², elaborado en taller y colocado en obra, diámetros varios, según NMX-C-407-ONNCCE. (material) | 5.000 | 0.69 | 3.45 |
| mt10haf061bg | m³ | Concreto f'c=25 MPa (250 kg/cm²), clasificación de exposición A1, tamaño máximo del agregado 20 mm, revenimiento nominal del concreto fresco mayor de 10 mm, premezclado, según RCDF NTC Diseño y Construcción de Estructuras de Concreto (2004). (material) | 0.020 | 75.64 | 1.51 |
| mq06mms010 | h | Mezclador continuo con silo, para mortero seco en seco, suministrado a granel. (maquinaria) | 0.126 | 1.23 | 0.15 |
| op00ciz020 |  | Cizalla para acero en barras corrugadas. | 1.000 | 0.00 | 0.00 |
| op00ata010 |  | Atadora de ferralla. | 1.000 | 0.00 | 0.00 |
| au00auh040 |  | Vibrador de concreto, eléctrico. | 1.000 | 0.00 | 0.00 |
| mo020 | h | Oficial albañil especializado en trabajos de mampostería. (mano de obra) | 0.902 | 2.43 | 2.19 |
| mo076 | h | Ayudante albañil especializado en trabajos de mampostería. (mano de obra) | 0.451 | 1.51 | 0.68 |
| mo112 | h | Peón albañil especializado en trabajos de mampostería. (mano de obra) | 0.042 | 1.45 | 0.06 |
| % | % | Costes directos complementarios | 2 % | 16.68 | 0.33 |
|  |  | Costes directos |  |  | 17.01 |
