# Demolición de cimentación de mampostería de tabique de barro recocido, de más de 1,5 m de profundidad máxima, con martillo neumático y carga mecánica sobre camión o contenedor

- Propiedad del archivo: CYPE INGENIEROS, S.A.
- Formato: FIEBDC-3/2002
- Ámbito geográfico: México
- Divisa: MXN
- Costes indirectos: 3.00 %
- Gastos generales: 13.00 %
- Beneficio industrial: 6.00 %
- IVA: 16.00 %

## D Demoliciones

### DD Cimentaciones

#### DDS Superficiales

**DDS020** m³ Demolición de cimentación de mampostería de tabique de barro recocido, de más de 1,5 m de profundidad máxima, con martillo neumático y carga mecánica sobre camión o contenedor.
Demolición de cimentación de mampostería de tabique de barro recocido, de más de 1,5 m de profundidad máxima, con martillo neumático y carga mecánica sobre camión o contenedor.
Incluye: Demolición del elemento. Fragmentación de los escombros en piezas manejables. Retirada y acopio de escombros. Limpieza de los restos de obra. Carga mecánica de escombros sobre camión o contenedor.
Criterio de cuantificación de proyecto: Volumen medido según documentación gráfica de Proyecto.
Criterio de cuantificación de obra: Se medirá el volumen realmente demolido, medido como diferencia entre los perfiles levantados antes de empezar la demolición y los levantados al finalizarla, aprobados por el director de la ejecución de la obra, según especificaciones de Proyecto.

| Código | Ud | Descripción | Rendimiento | Precio | Importe |
|---|---|---|---|---|---|
| mq05mai030 | h | Martillo neumático. (maquinaria) | 2.318 | 56.02 | 129.85 |
| mq05pdm110 | h | Compresor portátil diesel media presión 10 m³/min. (maquinaria) | 1.159 | 95.00 | 110.11 |
| mq01ret010 | h | Miniretrocargadora sobre ruedas de 15 kW. (maquinaria) | 0.435 | 562.19 | 244.55 |
| mo112 | h | Peón albañil. (mano de obra) | 4.260 | 46.28 | 197.15 |
| % | % | Herramienta menor | 2 % | 681.66 | 13.63 |
|  |  | Costes directos |  |  | 695.29 |
