# Demolición de muro de mampostería de tabique de barro hueco, revestida, con martillo neumático, y carga manual sobre camión o contenedor

- Propiedad del archivo: CYPE INGENIEROS, S.A.
- Formato: FIEBDC-3/2002
- Ámbito geográfico: México
- Divisa: MXN
- Costes indirectos: 3.00 %
- Gastos generales: 13.00 %
- Beneficio industrial: 6.00 %
- IVA: 16.00 %

## D Demoliciones

### DE Estructuras

#### DEF Mampostería

**DEF040** m³ Demolición de muro de mampostería de tabique de barro hueco, revestida, con martillo neumático, y carga manual sobre camión o contenedor.
Demolición de muro de mampostería de tabique de barro hueco, revestida, con martillo neumático, y carga manual sobre camión o contenedor.
Incluye: Demolición del muro de mampostería y sus revestimientos. Fragmentación de los escombros en piezas manejables. Retirada y acopio de escombros. Limpieza de los restos de obra. Carga manual de escombros sobre camión o contenedor.
Criterio de cuantificación de proyecto: Volumen medido según documentación gráfica de Proyecto.
Criterio de cuantificación de obra: Se medirá el volumen realmente demolido según especificaciones de Proyecto.
Criterio de valoración económica: El precio incluye la demolición del revestimiento.

| Código | Ud | Descripción | Rendimiento | Precio | Importe |
|---|---|---|---|---|---|
| mq05mai030 | h | Martillo neumático. (maquinaria) | 0.730 | 56.02 | 40.89 |
| mq05pdm110 | h | Compresor portátil diesel media presión 10 m³/min. (maquinaria) | 0.365 | 95.00 | 34.68 |
| mo112 | h | Peón albañil. (mano de obra) | 1.629 | 46.28 | 75.39 |
| mo113 | h | Cabo albañil. (mano de obra) | 1.304 | 45.47 | 59.29 |
| % | % | Herramienta menor | 2 % | 210.25 | 4.21 |
|  |  | Costes directos |  |  | 214.46 |
