# Demolición de muro de mampostería de tabique de barro recocido, revestida, con medios manuales, y carga manual sobre camión o contenedor

- Propiedad del archivo: CYPE INGENIEROS, S.A.
- Formato: FIEBDC-3/2002
- Ámbito geográfico: México
- Divisa: MXN
- Costes indirectos: 3.00 %
- Gastos generales: 13.00 %
- Beneficio industrial: 6.00 %
- IVA: 16.00 %

## D Demoliciones

### DE Estructuras

#### DEF Mampostería

**DEF040** m³ Demolición de muro de mampostería de tabique de barro recocido, revestida, con medios manuales, y carga manual sobre camión o contenedor.
Demolición de muro de mampostería de tabique de barro recocido, revestida, con medios manuales, y carga manual sobre camión o contenedor.
Incluye: Demolición del muro de mampostería y sus revestimientos. Fragmentación de los escombros en piezas manejables. Retirada y acopio de escombros. Limpieza de los restos de obra. Carga manual de escombros sobre camión o contenedor.
Criterio de cuantificación de proyecto: Volumen medido según documentación gráfica de Proyecto.
Criterio de cuantificación de obra: Se medirá el volumen realmente demolido según especificaciones de Proyecto.
Criterio de valoración económica: El precio incluye la demolición del revestimiento.

| Código | Ud | Descripción | Rendimiento | Precio | Importe |
|---|---|---|---|---|---|
| mo112 | h | Peón albañil. (mano de obra) | 5.214 | 46.28 | 241.30 |
| mo113 | h | Cabo albañil. (mano de obra) | 5.214 | 45.47 | 237.08 |
| % | % | Herramienta menor | 2 % | 478.38 | 9.57 |
|  |  | Costes directos |  |  | 487.95 |
