# Demolición de nervadura "in situ" de concreto reforzado, con medios manuales, martillo neumático y equipo de oxicorte, y carga manual sobre camión o contenedor

- Propiedad del archivo: CYPE INGENIEROS, S.A.
- Formato: FIEBDC-3/2002
- Ámbito geográfico: México
- Divisa: MXN
- Costes indirectos: 3.00 %
- Gastos generales: 13.00 %
- Beneficio industrial: 6.00 %
- IVA: 16.00 %

## D Demoliciones

### DE Estructuras

#### DEH Concreto

**DEH050** m³ Demolición de nervadura "in situ" de concreto reforzado, con medios manuales, martillo neumático y equipo de oxicorte, y carga manual sobre camión o contenedor.
Demolición de nervadura "in situ" de concreto reforzado, con medios manuales, martillo neumático y equipo de oxicorte, y carga manual sobre camión o contenedor.
Incluye: Demolición del elemento. Corte de los armados. Fragmentación de los escombros en piezas manejables. Retirada y acopio de escombros. Limpieza de los restos de obra. Carga manual de escombros sobre camión o contenedor.
Criterio de cuantificación de proyecto: Volumen medido según documentación gráfica de Proyecto.
Criterio de cuantificación de obra: Se medirá el volumen realmente demolido según especificaciones de Proyecto.

| Código | Ud | Descripción | Rendimiento | Precio | Importe |
|---|---|---|---|---|---|
| mq05mai030 | h | Martillo neumático. (maquinaria) | 5.796 | 56.02 | 324.69 |
| mq05pdm110 | h | Compresor portátil diesel media presión 10 m³/min. (maquinaria) | 2.898 | 95.00 | 275.31 |
| mq08sol010 | h | Equipo de oxicorte, con acetileno como combustible y oxígeno como comburente. (maquinaria) | 1.275 | 101.18 | 129.00 |
| mo019 | h | Oficial soldador. (mano de obra) | 1.707 | 79.35 | 135.45 |
| mo112 | h | Peón albañil. (mano de obra) | 7.759 | 46.28 | 359.09 |
| mo113 | h | Cabo albañil. (mano de obra) | 6.207 | 45.47 | 282.23 |
| % | % | Herramienta menor | 2 % | 1505.77 | 30.12 |
|  |  | Costes directos |  |  | 1535.89 |
