# Demolición de losa de viguetas de madera y entrevigado de alfarjías

- Propiedad del archivo: CYPE INGENIEROS, S.A.
- Formato: FIEBDC-3/2002
- Ámbito geográfico: México
- Divisa: MXN
- Costes indirectos: 3.00 %
- Gastos generales: 13.00 %
- Beneficio industrial: 6.00 %
- IVA: 16.00 %

## D Demoliciones

### DE Estructuras

#### DEM Madera

**DEM020** m² Demolición de losa de viguetas de madera y entrevigado de alfarjías, sobre las que apoya un tablero de tabique de barro aparente macizo de elaboración manual (tejar) colocado por tabla; y malla electrosoldada, en capa de compresión de concreto reforzado, con martillo neumático y motosierra, previo levantado del piso y contrapiso, y carga manual sobre camión o contenedor.
Demolición de losa de viguetas de madera y entrevigado de alfarjías, sobre las que apoya un tablero de tabique de barro aparente macizo de elaboración manual (tejar) colocado por tabla; y malla electrosoldada, en capa de compresión de concreto reforzado, con martillo neumático y motosierra, previo levantado del piso y contrapiso, y carga manual sobre camión o contenedor.
Incluye: Apeos y trabajos de estabilidad y protección del entorno. Replanteo de la superficie de losa a demoler. Demolición del elemento. Fragmentación de los escombros en piezas manejables. Retirada y acopio de escombros. Limpieza de los restos de obra. Carga manual de escombros sobre camión o contenedor.
Criterio de cuantificación de proyecto: Superficie medida según documentación gráfica de Proyecto.
Criterio de cuantificación de obra: Se medirá la superficie realmente demolida según especificaciones de Proyecto.
Criterio de valoración económica: El precio no incluye el levantado del pavimento.

| Código | Ud | Descripción | Rendimiento | Precio | Importe |
|---|---|---|---|---|---|
| mq05mai030 | h | Martillo neumático. (maquinaria) | 0.058 | 56.02 | 3.25 |
| mq05pdm110 | h | Compresor portátil diesel media presión 10 m³/min. (maquinaria) | 0.029 | 95.00 | 2.76 |
| mq09sie010 | h | Motosierra a gasolina, de 50 cm de espada y 2 kW de potencia. (maquinaria) | 0.580 | 41.19 | 23.89 |
| mo112 | h | Peón albañil. (mano de obra) | 1.164 | 46.28 | 53.87 |
| mo113 | h | Cabo albañil. (mano de obra) | 0.155 | 45.47 | 7.05 |
| % | % | Herramienta menor | 2 % | 90.82 | 1.82 |
|  |  | Costes directos |  |  | 92.64 |
