# Eliminación de aislamiento inyectado en cámara de aire, con aspirador mecánico y carga manual de escombros sobre camión o contenedor

- Propiedad del archivo: CYPE INGENIEROS, S.A.
- Formato: FIEBDC-3/2002
- Ámbito geográfico: México
- Costes indirectos: 3.00 %
- Gastos generales: 13.00 %
- Beneficio industrial: 6.00 %
- IVA: 15.00 %

## D Demoliciones

### DF Fachadas

#### DFN Aislamientos

**DFN020** m³ Eliminación de aislamiento inyectado en cámara de aire, con aspirador mecánico y carga manual de escombros sobre camión o contenedor.
Eliminación de aislamiento inyectado en cámara de aire, mediante la aspiración mecánica en perforaciones realizadas en la pared a diferentes alturas, sin afectar a la estabilidad de los elementos constructivos contiguos. Incluso parte proporcional de aspirador mecánico, realización de taladros, limpieza, acopio, retirada y carga manual de escombros sobre camión o contenedor.
Incluye: Realización de taladros en el paramento. Protección de los elementos del entorno que puedan verse afectados durante los trabajos de aspiración. Aspiración del aislamiento. Limpieza de los restos de obra. Carga del material desmontado y los restos de obra sobre camión o contenedor.
Criterio de medición de proyecto: Volumen medido según documentación gráfica de Proyecto.
Criterio de medición de obra: Se medirá el volumen realmente eliminado según especificaciones de Proyecto.

| Código | Ud | Descripción | Rendimiento | Precio | Importe |
|---|---|---|---|---|---|
| op00tal010 |  | Taladro. | 1.000 | 0.00 | 0.00 |
| mo110 | h | Peón albañil. (mano de obra) | 0.211 | 1.48 | 0.31 |
| % | % | Costes directos complementarios | 2 % | 0.31 | 0.01 |
|  |  | Costes directos |  |  | 0.32 |
