# Demolición de zócalo cerámico de 50 a 100 cm de altura, con medios manuales, y carga manual de escombros sobre camión o contenedor

- Propiedad del archivo: CYPE INGENIEROS, S.A.
- Formato: FIEBDC-3/2002
- Ámbito geográfico: México
- Costes indirectos: 3.00 %
- Gastos generales: 13.00 %
- Beneficio industrial: 6.00 %
- IVA: 15.00 %

## D Demoliciones

### DF Fachadas

#### DFR Remates de exteriores

**DFR110** m Demolición de zócalo cerámico de 50 a 100 cm de altura, con medios manuales, y carga manual de escombros sobre camión o contenedor.
Demolición de zócalo de 50 a 100 cm de altura formado por piezas cerámicas situadas en la parte inferior del paramento vertical, con medios manuales, sin deteriorar los elementos constructivos contiguos. Incluso parte proporcional de limpieza, acopio, retiro y carga manual de escombros sobre camión o contenedor.
Incluye: Demolición de los elementos. Retirada y acopio de escombros. Limpieza de los restos de obra. Carga de escombros sobre camión o contenedor.
Criterio de cuantificación de proyecto: Longitud medida según documentación gráfica de Proyecto.
Criterio de cuantificación de obra: Se medirá la longitud realmente demolida según especificaciones de Proyecto.

| Código | Ud | Descripción | Rendimiento | Precio | Importe |
|---|---|---|---|---|---|
| mo019 | h | Oficial albañil. (mano de obra) | 0.180 | 2.43 | 0.44 |
| mo111 | h | Cabo albañil. (mano de obra) | 0.180 | 1.45 | 0.26 |
| % | % | Costes directos complementarios | 2 % | 0.70 | 0.01 |
|  |  | Costes directos |  |  | 0.71 |
