# Demolición de cerramiento acristalado formado por perfiles en "U" de vidrio impreso armado

- Propiedad del archivo: CYPE INGENIEROS, S.A.
- Formato: FIEBDC-3/2002
- Ámbito geográfico: México
- Divisa: MXN
- Costes indirectos: 3.00 %
- Gastos generales: 13.00 %
- Beneficio industrial: 6.00 %
- IVA: 16.00 %

## D Demoliciones

### DF Fachadas

#### DFV Cerramientos acristalados

**DFV030** m² Demolición de cerramiento acristalado formado por perfiles en "U" de vidrio impreso armado, con medios manuales, sin deteriorar los elementos constructivos contiguos, y carga manual sobre camión o contenedor.
Demolición de cerramiento acristalado formado por perfiles en "U" de vidrio impreso armado, con medios manuales, sin deteriorar los elementos constructivos contiguos, y carga manual sobre camión o contenedor.
Incluye: Demolición del elemento. Fragmentación de los escombros en piezas manejables. Retirada y acopio de escombros. Limpieza de los restos de obra. Carga manual de escombros sobre camión o contenedor.
Criterio de cuantificación de proyecto: Superficie medida según documentación gráfica de Proyecto.
Criterio de cuantificación de obra: Se medirá la superficie realmente demolida según especificaciones de Proyecto.
Criterio de valoración económica: El precio incluye la demolición de los perfiles perimetrales y de los complementos.

| Código | Ud | Descripción | Rendimiento | Precio | Importe |
|---|---|---|---|---|---|
| mo055 | h | Oficial vidriero. (mano de obra) | 0.305 | 83.70 | 25.53 |
| mo110 | h | Ayudante vidriero. (mano de obra) | 0.305 | 50.68 | 15.46 |
| % | % | Herramienta menor | 2 % | 40.99 | 0.82 |
|  |  | Costes directos |  |  | 41.81 |
