# Desmontaje de ramal superficial bajo tubo protector con medios manuales, y carga manual sobre camión o contenedor

- Propiedad del archivo: CYPE INGENIEROS, S.A.
- Formato: FIEBDC-3/2002
- Ámbito geográfico: México
- Divisa: MXN
- Costes indirectos: 3.00 %
- Gastos generales: 13.00 %
- Beneficio industrial: 6.00 %
- IVA: 16.00 %

## D Demoliciones

### DI Instalaciones

#### DIE Eléctricas

**DIE050** m Desmontaje de ramal superficial bajo tubo protector con medios manuales, y carga manual sobre camión o contenedor.
Desmontaje de ramal superficial bajo tubo protector con medios manuales, y carga manual sobre camión o contenedor.
Incluye: Desmontaje del elemento. Retirada y acopio del material desmontado. Limpieza de los restos de obra. Carga manual del material desmontado y restos de obra sobre camión o contenedor.
Criterio de cuantificación de proyecto: Longitud medida según documentación gráfica de Proyecto.
Criterio de cuantificación de obra: Se medirá la longitud realmente desmontada según especificaciones de Proyecto.

| Código | Ud | Descripción | Rendimiento | Precio | Importe |
|---|---|---|---|---|---|
| mo003 | h | Oficial electricista. (mano de obra) | 0.032 | 80.58 | 2.58 |
| mo102 | h | Ayudante electricista. (mano de obra) | 0.032 | 47.30 | 1.51 |
| % | % | Herramienta menor | 2 % | 4.09 | 0.08 |
|  |  | Costes directos |  |  | 4.17 |
