# Desmontaje de llave de paso de más de 2 1/2" de diámetro, en tubería de distribución de agua, con medios manuales, y carga manual sobre camión o contenedor

- Propiedad del archivo: CYPE INGENIEROS, S.A.
- Formato: FIEBDC-3/2002
- Ámbito geográfico: México
- Divisa: MXN
- Costes indirectos: 3.00 %
- Gastos generales: 13.00 %
- Beneficio industrial: 6.00 %
- IVA: 16.00 %

## D Demoliciones

### DI Instalaciones

#### DIF Plomería

**DIF100** Ud Desmontaje de llave de paso de más de 2 1/2" de diámetro, en tubería de distribución de agua, con medios manuales, y carga manual sobre camión o contenedor.
Desmontaje de llave de paso de más de 2 1/2" de diámetro, en tubería de distribución de agua, con medios manuales, y carga manual sobre camión o contenedor.
Incluye: Desmontaje del elemento. Obturación de las conducciones conectadas al elemento. Retirada y acopio del material desmontado. Limpieza de los restos de obra. Carga manual del material desmontado y restos de obra sobre camión o contenedor.
Criterio de cuantificación de proyecto: Número de unidades previstas, según documentación gráfica de Proyecto.
Criterio de cuantificación de obra: Se medirá el número de unidades realmente desmontadas según especificaciones de Proyecto.
Criterio de valoración económica: El precio incluye el desmontaje de los accesorios.

| Código | Ud | Descripción | Rendimiento | Precio | Importe |
|---|---|---|---|---|---|
| mo020 | h | Oficial albañil. (mano de obra) | 0.193 | 78.26 | 15.10 |
| % | % | Herramienta menor | 2 % | 15.10 | 0.30 |
|  |  | Costes directos |  |  | 15.40 |
