# Desmontaje con recuperación del material de hoja de puerta interior metálica, con medios manuales

- Propiedad del archivo: CYPE INGENIEROS, S.A.
- Formato: FIEBDC-3/2002
- Ámbito geográfico: México
- Costes indirectos: 3.00 %
- Gastos generales: 13.00 %
- Beneficio industrial: 6.00 %
- IVA: 15.00 %

## D Demoliciones

### DP Muros divisorios y lambrines

#### DPP Puertas interiores

**DPP020** Ud Desmontaje con recuperación del material de hoja de puerta interior metálica, con medios manuales.
Desmontaje de hoja de puerta interior metálica, con medios manuales y recuperación del material para su posterior ubicación en otro emplazamiento. Incluso parte proporcional de limpieza, acopio, retiro y carga manual del material desmontado y de los restos de obra producidos durante los trabajos, sobre camión o contenedor.
Incluye: Desmontaje de los elementos. Acopio de los materiales a reutilizar. Limpieza de los restos de obra. Carga del material desmontado sobre camión o contenedor.
Criterio de cuantificación de proyecto: Número de unidades previstas, según documentación gráfica de Proyecto.
Criterio de cuantificación de obra: Se medirá el número de unidades realmente desmontadas según especificaciones de Proyecto.

| Código | Ud | Descripción | Rendimiento | Precio | Importe |
|---|---|---|---|---|---|
| mo057 | h | Ayudante cerrajero. (mano de obra) | 0.286 | 1.51 | 0.43 |
| % | % | Costes directos complementarios | 2 % | 0.43 | 0.01 |
|  |  | Costes directos |  |  | 0.44 |
