# Demolición del forrado de columnas de concreto reforzado

- Propiedad del archivo: CYPE INGENIEROS, S.A.
- Formato: FIEBDC-3/2002
- Ámbito geográfico: México
- Costes indirectos: 3.00 %
- Gastos generales: 13.00 %
- Beneficio industrial: 6.00 %
- IVA: 15.00 %

## D Demoliciones

### DP Muros divisorios y lambrines

#### DPR Remates

**DPR030** m² Demolición del forrado de columnas de concreto reforzado, metálicos, de piedra o madera, constituido por mampostería de tabique de barro y revestimientos, con medios manuales, y carga manual de escombros sobre camión o contenedor.
Demolición del forrado de columnas de concreto reforzado, metálicos, de piedra o madera, constituido por mampostería de tabique de barro y revestimientos, con medios manuales. Incluso parte proporcional de limpieza, acopio, retiro y carga manual de escombros sobre camión o contenedor.
Incluye: Demolición del forrado. Retirada y acopio de escombros. Limpieza de los restos de obra. Carga manual de escombros sobre camión o contenedor.
Criterio de cuantificación de proyecto: Superficie medida según documentación gráfica de Proyecto.
Criterio de cuantificación de obra: Se medirá la superficie realmente demolida según especificaciones de Proyecto.

| Código | Ud | Descripción | Rendimiento | Precio | Importe |
|---|---|---|---|---|---|
| op00amo010 |  | Amoladora o radial. | 1.000 | 0.00 | 0.00 |
| mo111 | h | Cabo albañil. (mano de obra) | 0.168 | 1.45 | 0.24 |
| % | % | Costes directos complementarios | 2 % | 0.24 | 0.00 |
|  |  | Costes directos |  |  | 0.24 |
