# Apertura de hueco en muro divisorio de placas de yeso (dos placas por cara) instaladas sobre perfilería sencilla, con medios manuales, y carga manual de escombros sobre camión o contenedor

- Propiedad del archivo: CYPE INGENIEROS, S.A.
- Formato: FIEBDC-3/2002
- Ámbito geográfico: México
- Costes indirectos: 3.00 %
- Gastos generales: 13.00 %
- Beneficio industrial: 6.00 %
- IVA: 16.00 %

## D Demoliciones

### DP Muros divisorios

#### DPS Muros divisorios de placas

**DPS011** m² Apertura de hueco en muro divisorio de placas de yeso (dos placas por cara) instaladas sobre perfilería sencilla, con medios manuales, y carga manual de escombros sobre camión o contenedor.
Apertura de hueco en muro divisorio de placas de yeso (dos placas por cara) instaladas sobre perfilería sencilla, con medios manuales, sin incluir montaje y desmontaje del apeo del hueco ni la colocación de dinteles, ni afectar a la estabilidad del muro divisorio o de los elementos constructivos contiguos. Incluso parte proporcional de corte previo con amoladora angular equipada con disco de corte, demolición de sus revestimientos (azulejados, etc.), limpieza, acopio, retiro y carga manual de escombros sobre camión o contenedor.
Incluye: Replanteo del hueco en el paramento. Corte previo del contorno del hueco. Demolición del bastidor y sus revestimientos. Fragmentación de los escombros en piezas manejables. Retirada y acopio de escombros. Limpieza de los restos de obra. Carga de escombros sobre camión o contenedor.
Criterio de cuantificación de proyecto: Superficie medida según documentación gráfica de Proyecto.
Criterio de cuantificación de obra: Se medirá la superficie realmente demolida según especificaciones de Proyecto.

| Código | Ud | Descripción | Rendimiento | Precio | Importe |
|---|---|---|---|---|---|
| op00amo010 |  | Amoladora o radial. | 1.000 | 0.00 | 0.00 |
| mo113 | h | Cabo albañil. (mano de obra) | 0.740 | 1.33 | 0.98 |
| % | % | Herramienta menor | 2 % | 0.98 | 0.02 |
|  |  | Costes directos |  |  | 1.00 |
