# Demolición de muro divisorio interior de mampostería vista

- Propiedad del archivo: CYPE INGENIEROS, S.A.
- Formato: FIEBDC-3/2002
- Ámbito geográfico: México
- Divisa: MXN
- Costes indirectos: 3.00 %
- Gastos generales: 13.00 %
- Beneficio industrial: 6.00 %
- IVA: 16.00 %

## D Demoliciones

### DP Muros divisorios

#### DPT Muros divisorios de mampostería

**DPT010** m² Demolición de muro divisorio interior de mampostería vista, formada por bloque de concreto de 30 cm de espesor, con medios manuales, sin afectar a la estabilidad de los elementos constructivos contiguos, dejando adarajas para facilitar posteriormente la traba con la nueva mampostería, y carga manual sobre camión o contenedor.
Demolición de muro divisorio interior de mampostería vista, formada por bloque de concreto de 30 cm de espesor, con medios manuales, sin afectar a la estabilidad de los elementos constructivos contiguos, dejando adarajas para facilitar posteriormente la traba con la nueva mampostería, y carga manual sobre camión o contenedor.
Incluye: Demolición del elemento. Fragmentación de los escombros en piezas manejables. Retirada y acopio de escombros. Limpieza de los restos de obra. Carga manual de escombros sobre camión o contenedor.
Criterio de cuantificación de proyecto: Superficie medida según documentación gráfica de Proyecto.
Criterio de cuantificación de obra: Se medirá la superficie realmente demolida según especificaciones de Proyecto.
Criterio de valoración económica: El precio incluye el desmontaje previo de las hojas de la carpintería.

| Código | Ud | Descripción | Rendimiento | Precio | Importe |
|---|---|---|---|---|---|
| mo113 | h | Cabo albañil. (mano de obra) | 0.905 | 45.47 | 41.15 |
| % | % | Herramienta menor | 2 % | 41.15 | 0.82 |
|  |  | Costes directos |  |  | 41.97 |
