# Desmontaje de estructura metálica y placas translúcidas de lucernario a un agua de menos de 3 m de claro máximo

- Propiedad del archivo: CYPE INGENIEROS, S.A.
- Formato: FIEBDC-3/2002
- Ámbito geográfico: México
- Divisa: MXN
- Costes indirectos: 3.00 %
- Gastos generales: 13.00 %
- Beneficio industrial: 6.00 %
- IVA: 16.00 %

## D Demoliciones

### DQ Techumbres

#### DQL Lucernarios

**DQL030** m² Desmontaje de estructura metálica y placas translúcidas de lucernario a un agua de menos de 3 m de claro máximo, con equipo de oxicorte, sin afectar a la estabilidad de los elementos constructivos contiguos, y carga manual sobre camión o contenedor.
Desmontaje de estructura metálica y placas translúcidas de lucernario a un agua de menos de 3 m de claro máximo, con equipo de oxicorte, sin afectar a la estabilidad de los elementos constructivos contiguos, y carga manual sobre camión o contenedor.
Incluye: Desmontaje del elemento. Retirada y acopio del material desmontado. Limpieza de los restos de obra. Carga manual del material desmontado y restos de obra sobre camión o contenedor.
Criterio de cuantificación de proyecto: Superficie medida según documentación gráfica de Proyecto.
Criterio de cuantificación de obra: Se medirá la superficie realmente desmontada según especificaciones de Proyecto.

| Código | Ud | Descripción | Rendimiento | Precio | Importe |
|---|---|---|---|---|---|
| mq08sol010 | h | Equipo de oxicorte, con acetileno como combustible y oxígeno como comburente. (maquinaria) | 0.232 | 101.18 | 23.47 |
| mo019 | h | Oficial soldador. (mano de obra) | 0.308 | 79.35 | 24.44 |
| mo113 | h | Cabo albañil. (mano de obra) | 0.231 | 45.47 | 10.50 |
| % | % | Herramienta menor | 2 % | 58.41 | 1.17 |
|  |  | Costes directos |  |  | 59.58 |
