# Desmontaje de piso flotante de baldosas apoyadas sobre soportes en techumbre plana

- Propiedad del archivo: CYPE INGENIEROS, S.A.
- Formato: FIEBDC-3/2002
- Ámbito geográfico: México
- Divisa: MXN
- Costes indirectos: 3.00 %
- Gastos generales: 13.00 %
- Beneficio industrial: 6.00 %
- IVA: 16.00 %

## D Demoliciones

### DQ Techumbres

#### DQP Capa de protección

**DQP030** m² Desmontaje de piso flotante de baldosas apoyadas sobre soportes en techumbre plana, con medios manuales y recuperación del material (baldosas y soportes) para su posterior ubicación en otro emplazamiento, siendo el orden de ejecución del proceso inverso al de su instalación, y carga manual sobre camión o contenedor.
Desmontaje de piso flotante de baldosas apoyadas sobre soportes en techumbre plana, con medios manuales y recuperación del material (baldosas y soportes) para su posterior ubicación en otro emplazamiento, siendo el orden de ejecución del proceso inverso al de su instalación, y carga manual sobre camión o contenedor.
Incluye: Desmontaje del elemento. Clasificación y etiquetado. Acopio de los materiales a reutilizar. Carga manual del material a reutilizar sobre camión. Retirada y acopio de los restos de obra. Limpieza de los restos de obra. Carga manual de los restos de obra sobre camión o contenedor.
Criterio de cuantificación de proyecto: Superficie medida según documentación gráfica de Proyecto.
Criterio de cuantificación de obra: Se medirá la superficie realmente desmontada según especificaciones de Proyecto.

| Código | Ud | Descripción | Rendimiento | Precio | Importe |
|---|---|---|---|---|---|
| mo020 | h | Oficial albañil. (mano de obra) | 0.277 | 78.26 | 21.68 |
| mo113 | h | Cabo albañil. (mano de obra) | 0.554 | 45.47 | 25.19 |
| % | % | Herramienta menor | 2 % | 46.87 | 0.94 |
|  |  | Costes directos |  |  | 47.81 |
