# Demolición de limahoya de techumbre inclinada, ubicada a una altura de entre 20 y 40 m, con medios manuales, y carga manual de escombros sobre camión o contenedor

- Propiedad del archivo: CYPE INGENIEROS, S.A.
- Formato: FIEBDC-3/2002
- Ámbito geográfico: México
- Costes indirectos: 3.00 %
- Gastos generales: 13.00 %
- Beneficio industrial: 6.00 %
- IVA: 16.00 %

## D Demoliciones

### DQ Techumbres

#### DQR Remates

**DQR030** m Demolición de limahoya de techumbre inclinada, ubicada a una altura de entre 20 y 40 m, con medios manuales, y carga manual de escombros sobre camión o contenedor.
Demolición de limahoya de techumbre inclinada, ubicada a una altura de entre 20 y 40 m, con medios manuales, sin afectar a la estabilidad de los elementos constructivos contiguos. Incluso parte proporcional de limpieza, acopio, retiro y carga manual de escombros sobre camión o contenedor.
Incluye: Demolición de los elementos. Fragmentación de los escombros en piezas manejables. Retirada y acopio de escombros. Carga de escombros sobre camión o contenedor.
Criterio de cuantificación de proyecto: Longitud medida según documentación gráfica de Proyecto.
Criterio de cuantificación de obra: Se medirá la longitud realmente demolida según especificaciones de Proyecto.

| Código | Ud | Descripción | Rendimiento | Precio | Importe |
|---|---|---|---|---|---|
| mo113 | h | Cabo albañil. (mano de obra) | 0.128 | 1.33 | 0.17 |
| % | % | Herramienta menor | 2 % | 0.17 | 0.00 |
|  |  | Costes directos |  |  | 0.17 |
