# Demolición de pozo de visita obra de mampostería, de 80 cm de diámetro, con martillo neumático, y carga manual de escombros sobre camión o contenedor

- Propiedad del archivo: CYPE INGENIEROS, S.A.
- Formato: FIEBDC-3/2002
- Ámbito geográfico: México
- Costes indirectos: 3.00 %
- Gastos generales: 13.00 %
- Beneficio industrial: 6.00 %
- IVA: 15.00 %

## D Demoliciones

### DU Urbanización interior del predio

#### DUA Alcantarillado

**DUA040** m Demolición de pozo de visita obra de mampostería, de 80 cm de diámetro, con martillo neumático, y carga manual de escombros sobre camión o contenedor.
Demolición de pozo de visita de obra de mampostería, de 80 cm de diámetro, con martillo neumático, sin deteriorar los albañales que pudieran enlazar con el pozo. Incluso parte proporcional de demolición de solera de apoyo, limpieza, acopio, retiro y carga manual de escombros sobre camión o contenedor.
Incluye: Demolición del elemento con martillo neumático. Fragmentación de los escombros en piezas manejables. Retirada y acopio de escombros. Carga manual de escombros sobre camión o contenedor.
Criterio de cuantificación de proyecto: Longitud medida según documentación gráfica de Proyecto.
Criterio de cuantificación de obra: Se medirá la longitud realmente demolida según especificaciones de Proyecto.

| Código | Ud | Descripción | Rendimiento | Precio | Importe |
|---|---|---|---|---|---|
| mq05mai030 | h | Martillo neumático. (maquinaria) | 0.915 | 4.17 | 3.82 |
| mq05pdm110 | h | Compresor portátil diesel media presión 10 m³/min. (maquinaria) | 0.458 | 7.08 | 3.24 |
| mo110 | h | Peón albañil. (mano de obra) | 1.062 | 1.48 | 1.57 |
| mo111 | h | Cabo albañil. (mano de obra) | 1.142 | 1.45 | 1.66 |
| % | % | Costes directos complementarios | 2 % | 10.29 | 0.21 |
|  |  | Costes directos |  |  | 10.50 |
