# Muro de perpiaños de piedra granítica tipo Gris Mondariz, de 45 cm de alto, 20 cm de grueso y 75 cm de longitud, con acabado rústico en la aparente y cantos sin labrar

- Propiedad del archivo: CYPE INGENIEROS, S.A.
- Formato: FIEBDC-3/2002
- Ámbito geográfico: México
- Costes indirectos: 3.00 %
- Gastos generales: 13.00 %
- Beneficio industrial: 6.00 %
- IVA: 15.00 %

## E Estructuras

### EC Cantería

#### ECM Muros

**ECM030** m² Muro de perpiaños de piedra granítica tipo Gris Mondariz, de 45 cm de alto, 20 cm de grueso y 75 cm de longitud, con acabado rústico en la aparente y cantos sin labrar.
Ejecución de muro de carga fabricado con perpiaños de piedra granítica tipo Gris Mondariz, de 45 cm de alto, 20 cm de grueso y 75 cm de longitud, con acabado rústico en la aparente, acabado aserrado en el resto de caras, cantos sin labrar, sentados a junta encontrada sobre cama de mortero de cemento de docilidad plástica 1:3. Incluso parte proporcional de piezas rebajadas para apoyo de cadenas, preparación, nivelado y aplomado de piedras, formación de encintados, dinteles, jambas, botaguas y encuentros, asiento, emboquillado y limpieza.
Incluye: Replanteo de los muros a realizar. Colocación y aplomado de miras de referencia. Tendido de hilos entre miras. Limpieza y humectación de la cama de la primera hilada. Extendido de mortero y colocación de cuñas. Colocación de perpiaños. Tanteo con regla, nivel y plomada, rectificando su posición mediante golpeo. Formación y acabado de juntas. Limpieza del paramento.
Criterio de medición de proyecto: Superficie medida según documentación gráfica de Proyecto, deduciendo los huecos de superficie mayor de 3 m².
Criterio de medición de obra: Se medirá la superficie realmente ejecutada según especificaciones de Proyecto, deduciendo los huecos de superficie mayor de 3 m².

| Código | Ud | Descripción | Rendimiento | Precio | Importe |
|---|---|---|---|---|---|
| mt06per010ara | m² | Perpiaño de granito Gris Mondariz de 75x45x20 cm, acabado rústico en la aparente y aserrado en el resto de caras, con los cantos sin labrar. (material) | 1.000 | 77.33 | 77.33 |
| mt09mor010f | m³ | Mortero de cemento CEM II/B-P 32,5 N tipo M-15, confeccionado en obra con 450 kg/m³ de cemento y una proporción en volumen 1/3. (material) | 0.015 | 153.09 | 2.30 |
| mq04cag010a | h | Camión con grúa de hasta 6 t. (maquinaria) | 0.102 | 35.20 | 3.59 |
| mo021 | h | Oficial colocador de piedra natural. (mano de obra) | 1.050 | 2.43 | 2.55 |
| mo058 | h | Ayudante colocador de piedra natural. (mano de obra) | 0.525 | 1.51 | 0.79 |
| % | % | Costes directos complementarios | 2 % | 86.56 | 1.73 |
|  |  | Costes directos |  |  | 88.29 |
