# Montaje de sistema de cimbra recuperable de madera para dala de desplante de muro de mampostería

- Propiedad del archivo: CYPE INGENIEROS, S.A.
- Formato: FIEBDC-3/2002
- Ámbito geográfico: México
- Costes indirectos: 3.00 %
- Gastos generales: 13.00 %
- Beneficio industrial: 6.00 %
- IVA: 15.00 %

## E Estructuras

### EF Mampostería

#### EFA Arranques para muros

**EFA030** m² Montaje de sistema de cimbra recuperable de madera para dala de desplante de muro de mampostería.
Montaje de sistema de cimbra recuperable de madera, para dala de desplante de muro de mampostería, formado por tablones de madera, y posterior desmontaje de la cimbra. Incluso parte proporcional de elementos de sustentación, fijación y acodalamientos necesarios para su estabilidad y aplicación de líquido desmoldante.
Incluye: Replanteo. Montaje del sistema de cimbra. Desmontaje de la cimbra.
Criterio de cuantificación de proyecto: Superficie medida según documentación gráfica de Proyecto.
Criterio de cuantificación de obra: Se medirá la superficie de concreto en contacto con la cimbra realmente ejecutada según especificaciones de Proyecto.

| Código | Ud | Descripción | Rendimiento | Precio | Importe |
|---|---|---|---|---|---|
| mt08ema010k | m² | Sistema de cimbra recuperable de tableros de madera, para vigas de arranque. (material) | 1.000 | 7.80 | 7.80 |
| mt08var050 | kg | Alambre galvanizado para atar, de 1,30 mm de diámetro. (material) | 0.100 | 1.13 | 0.11 |
| mt08var060 | kg | Puntas de acero de 20x100 mm. (material) | 0.050 | 7.18 | 0.36 |
| op00sie020 |  | Sierra de disco fijo, para mesa de trabajo. | 1.000 | 0.00 | 0.00 |
| mo043 | h | Oficial carpintero de obra negra. (mano de obra) | 0.504 | 2.55 | 1.29 |
| mo089 | h | Ayudante carpintero de obra negra. (mano de obra) | 0.504 | 1.58 | 0.80 |
| % | % | Costes directos complementarios | 2 % | 10.36 | 0.21 |
|  |  | Costes directos |  |  | 10.57 |
