# Cascarón de escalera, muro divisorio hueco sencillo, 24x11,5x4 cm, dos tableros

- Propiedad del archivo: CYPE INGENIEROS, S.A.
- Formato: FIEBDC-3/2002
- Ámbito geográfico: México
- Costes indirectos: 3.00 %
- Gastos generales: 13.00 %
- Beneficio industrial: 6.00 %
- IVA: 15.00 %

## E Estructuras

### EF Mampostería

#### EFE Cascarones

**EFE010** m² Cascarón de escalera, muro divisorio hueco sencillo, 24x11,5x4 cm, dos tableros.
Formación de cascarón de escalera, formada por dos tableros de tabique de barro hueco sencillo de 24x11,5x4 cm, para revestir, el primero asentado con pasta de yeso de construcción B1 y el segundo asentado con pasta de cemento rápido. Incluso parte proporcional de cimbras y apeos.
Incluye: Replanteo y marcado de niveles de plantas, rellanos y escalonado. Marcado en los muros de la línea curva de el cascarón. Formación de rozas en los paramentos donde inciden los extremos de los cascarones de cada tramo y de cada rellano. Realización de los dos tableros.
Criterio de cuantificación de proyecto: Superficie medida por su intradós en verdadera magnitud, según documentación gráfica de Proyecto, incluyendo las partes que se introducen en las rozas, remates de base y coronación si los hubiera y la plementería o relleno de el cascarón.
Criterio de cuantificación de obra: Se medirá, en verdadera magnitud, por el intradós, la superficie realmente ejecutada según especificaciones de Proyecto, incluyendo las partes que se introducen en las rozas y los remates de base y coronación, si los hubiera.

| Código | Ud | Descripción | Rendimiento | Precio | Importe |
|---|---|---|---|---|---|
| mt09pye010b | m³ | Pasta de yeso de construcción B1. (material) | 0.015 | 80.89 | 1.21 |
| mt09pce030 | kg | Cemento rápido en sacos. (material) | 20.000 | 0.05 | 1.00 |
| mt04lvc010a | Ud | Tabique de barro hueco sencillo, para revestir, 24x11,5x4 cm. (material) | 70.000 | 0.09 | 6.30 |
| mo020 | h | Oficial albañil especializado en trabajos de mampostería. (mano de obra) | 3.497 | 2.43 | 8.50 |
| mo112 | h | Peón albañil especializado en trabajos de mampostería. (mano de obra) | 1.749 | 1.45 | 2.54 |
| % | % | Costes directos complementarios | 2 % | 19.55 | 0.39 |
|  |  | Costes directos |  |  | 19.94 |
