# Cascarón de mampostería de tabique de barro

- Propiedad del archivo: CYPE INGENIEROS, S.A.
- Formato: FIEBDC-3/2002
- Ámbito geográfico: México
- Divisa: MXN
- Costes indirectos: 3.00 %
- Gastos generales: 13.00 %
- Beneficio industrial: 6.00 %
- IVA: 16.00 %

## E Estructuras

### EF Mampostería

#### EFE Cascarones

**EFE020** m² Cascarón de mampostería de tabique de barro.
Cascarón estructural de cañón, de directriz recta, realizada con mampostería de 1/2 pie de tabique de barro aparente perforado hidrofugado, color Salmón, acabado liso, 24x11,5x5 cm, junta rehundida, asentado con mortero de cemento confeccionado en obra, con 250 kg/m³ de cemento, color gris, dosificación 1:6, suministrado en sacos; montaje y desmontaje de cimbras y apeos.
Incluye: Montaje de cimbras y apeos. Replanteo y marcado del aparejo en la cimbra. Marcado en los muros del perímetro de el cascarón. Preparación del mortero. Ejecución de el cascarón de mampostería. Resolución de encuentros. Desmontaje de cimbras y apeos. Emboquillado. Limpieza final.
Criterio de cuantificación de proyecto: Superficie medida por su intradós en verdadera magnitud, según documentación gráfica de Proyecto, incluyendo las partes que se introducen en las rozas, remates de base y coronación si los hubiera.
Criterio de cuantificación de obra: Se medirá, en verdadera magnitud, por el intradós, la superficie realmente ejecutada según especificaciones de Proyecto, incluyendo las partes que se introducen en las rozas y los remates de base y coronación, si los hubiera.

| Código | Ud | Descripción | Rendimiento | Precio | Importe |
|---|---|---|---|---|---|
| mt05plt010bb | Ud | Tabique de barro aparente perforado hidrofugado, color Salmón, acabado liso, 24x11,5x5 cm, densidad 1700 kg/m³. (material) | 68.667 | 4.29 | 294.58 |
| mt08aaa010a | m³ | Agua. (material) | 0.005 | 22.86 | 0.11 |
| mt01arg005a | t | Arena de cantera, para mortero hecho en obra. (material) | 0.040 | 315.71 | 12.63 |
| mt08cem000f | kg | Cemento gris en sacos. (material) | 6.144 | 2.24 | 13.76 |
| mt08cim040c | m² | Cimbra de madera de pino, dimensionada para soportar una carga máxima de trabajo de 400 kg/m², para formación de cascarón estructural de cañón. (material) | 1.000 | 1275.46 | 1275.46 |
| mq06hor010 | h | Revolvedora de concreto eléctrica con una capacidad de amasado de 160 l. (maquinaria) | 0.020 | 53.58 | 1.07 |
| mo021 | h | Oficial albañil especializado en trabajos de mampostería. (mano de obra) | 1.680 | 119.98 | 201.57 |
| mo078 | h | Ayudante albañil especializado en trabajos de mampostería. (mano de obra) | 1.647 | 73.05 | 120.31 |
| mo114 | h | Peón albañil especializado en trabajos de mampostería. (mano de obra) | 1.409 | 70.30 | 99.05 |
| mo017 | h | Oficial carpintero. (mano de obra) | 0.412 | 121.71 | 50.14 |
| mo058 | h | Ayudante carpintero. (mano de obra) | 0.412 | 73.50 | 30.28 |
| % | % | Herramienta menor | 2 % | 2098.96 | 41.98 |
|  |  | Costes directos |  |  | 2140.94 |
