# Reparación de elemento estructural de mampostería de tabique de barro, mediante sustitución de piezas

- Propiedad del archivo: CYPE INGENIEROS, S.A.
- Formato: FIEBDC-3/2002
- Ámbito geográfico: México
- Divisa: MXN
- Costes indirectos: 3.00 %
- Gastos generales: 13.00 %
- Beneficio industrial: 6.00 %
- IVA: 16.00 %

## E Estructuras

### EF Mampostería

#### EFY Reparaciones

**EFY025** m³ Reparación de elemento estructural de mampostería de tabique de barro, mediante sustitución de piezas.
Reparación de elemento estructural de mampostería 1/2 pie de tabique de barro, mediante la sustitución de piezas deterioradas por tabique de barro aparente perforado hidrofugado, color Salmón, acabado liso, 24x11,5x5 cm, junta rehundida, asentado con mortero de cemento confeccionado en obra, con 250 kg/m³ de cemento, color gris, dosificación 1:6, suministrado en sacos, realizada por bataches o en paños de dimensiones reducidas.
Incluye: Limpieza y preparación de la zona a tratar. Repicado y saneado en elementos inestables. Apeo de los elementos que lo precisen. Preparación del mortero. Humectación del paramento y los muros divisorios. Colocación de los muros divisorios por hiladas a nivel. Emboquillado. Retirada y acopio de escombros. Carga manual de escombros sobre camión o contenedor.
Criterio de cuantificación de proyecto: Volumen medido según documentación gráfica de Proyecto.
Criterio de cuantificación de obra: Se medirá el volumen realmente ejecutado según especificaciones de Proyecto.

| Código | Ud | Descripción | Rendimiento | Precio | Importe |
|---|---|---|---|---|---|
| mt05plt010bb | Ud | Tabique de barro aparente perforado hidrofugado, color Salmón, acabado liso, 24x11,5x5 cm, densidad 1700 kg/m³. (material) | 579.710 | 4.29 | 2486.96 |
| mt08aaa010a | m³ | Agua. (material) | 0.040 | 22.86 | 0.91 |
| mt01arg005a | t | Arena de cantera, para mortero hecho en obra. (material) | 0.326 | 315.71 | 102.92 |
| mt08cem000f | kg | Cemento gris en sacos. (material) | 50.400 | 2.24 | 112.90 |
| mq06hor010 | h | Revolvedora de concreto eléctrica con una capacidad de amasado de 160 l. (maquinaria) | 0.162 | 53.58 | 8.68 |
| mo020 | h | Oficial albañil. (mano de obra) | 15.544 | 119.98 | 1864.97 |
| mo113 | h | Cabo albañil. (mano de obra) | 12.440 | 70.30 | 874.53 |
| % | % | Herramienta menor | 2 % | 5451.87 | 109.04 |
|  |  | Costes directos |  |  | 5560.91 |
