# Estructura de concreto reforzado con una altura libre de planta de hasta 3 m

- Propiedad del archivo: CYPE INGENIEROS, S.A.
- Formato: FIEBDC-3/2002
- Ámbito geográfico: México
- Costes indirectos: 0.03 %
- Gastos generales: 13.00 %
- Beneficio industrial: 6.00 %
- IVA: 15.00 %

## E Estructuras

### EH Concreto reforzado

#### EHB Sistemas de losas

**EHB010** m² Estructura de concreto reforzado con una altura libre de planta de hasta 3 m, realizada con concreto f'c=20 MPa (200 kg/cm²), clasificación de exposición A1, tamaño máximo del agregado 20 mm, revenimiento de 5 a 10 cm, premezclado, y vertido con grúa, volumen total de concreto 0,111 m³/m², y acero fy=4200 kg/cm², con una cuantía total de 11 kg/m², formada por: losa unidireccional, horizontal, de peralte 25 cm = (5 cm aislante bajo vigueta + 15 cm vigueta) + 5 cm, con sistema de semivigueta y entrevigado de EPS con ausencia de puente térmico, "ISOLFORG", mecanizado lateral machihembrado, sin armado de espera y malla electrosoldada de alambre liso de acero tipo 6x6 10/10 en capa de compresión, con sistema de cimbra parcial; vigas planas con un panel de poliestireno expandido "ISOLFORG" bajo las vigas para eliminar los puentes térmicos, y el armado apoyado sobre separadores homologados; sin incluir repercusión de columnas.
Formación de estructura de concreto reforzado con una altura libre de planta de hasta 3 m, realizada con concreto f'c=20 MPa (200 kg/cm²), clasificación de exposición A1, tamaño máximo del agregado 20 mm, revenimiento de 5 a 10 cm, premezclado, y vertido con grúa con un volumen total de concreto en losa, vigas y columnas de 0,111 m³/m², y acero fy=4200 kg/cm² en zona de refuerzo de negativos, conectores de viguetas, cadenas y vigas con una cuantía total de 11 kg/m², compuesta de los siguientes elementos: LOSA UNIDIRECCIONAL: horizontal, de peralte 25 cm = (5 cm aislante bajo vigueta + 15 cm vigueta) + 5 cm; sistema de losas unidireccionales con ausencia de puente térmico, "ISOLFORG", formado por semivigueta y entrevigado de poliestireno expandido con mecanizado lateral machihembrado, de 20 cm de canto, sin armado de espera; capa de compresión de 5 cm de espesor, con armado de reparto formado por malla electrosoldada de alambre liso de acero tipo 6x6 10/10, incluso parte proporcional de cadenas perimetrales de planta, construcción y desmontaje del sistema de cimbra parcial con puntales y sopandas metálicas; VIGAS: planas con un panel de poliestireno expandido "ISOLFORG" bajo las vigas para eliminar los puentes térmicos, y el armado apoyado sobre separadores homologados. Remate en borde de losa con molde de poliestireno expandido para cornisa. Sin incluir repercusión de columnas.
Incluye: Replanteo del sistema de cimbra. Montaje del sistema de cimbra. Replanteo de la geometría del entrepiso sobre el cimbra. Colocación de moldes para cornisas. Montaje del sistema de vigueta y entrevigado. Colocación de los armados con separadores homologados. Vertido y compactación del concreto en losa. Regleado y nivelación de la capa de compresión. Curado del concreto. Desmontaje de la cimbra en losa. Reparación de defectos superficiales.
Criterio de medición de proyecto: Superficie medida en verdadera magnitud desde las caras exteriores de las cadenas del perímetro, según documentación gráfica de Proyecto, deduciendo los huecos de superficie mayor de 6 m².
Criterio de medición de obra: Se medirá, en verdadera magnitud, desde las caras exteriores de las cadenas del perímetro, la superficie realmente ejecutada según especificaciones de Proyecto, deduciendo los huecos de superficie mayor de 6 m². Se consideran incluidos todos los elementos integrantes de la estructura señalados en los planos y detalles del Proyecto.

| Código | Ud | Descripción | Rendimiento | Precio | Importe |
|---|---|---|---|---|---|
| mt08eva010a | m² | Sistema de cimbra recuperable para la ejecución de vigas de concreto para revestir, compuesto de: puntales metálicos telescópicos, sopandas metálicas y superficie de la cimbra de madera tratada reforzada con varillas y perfiles, hasta 3 m de altura libre de planta. (material) | 0.280 | 18.26 | 5.11 |
| mt08efu020a | m² | Sistema de cimbra parcial para losa unidireccional de concreto reforzado, hasta 3 m de altura libre de planta, compuesto de: puntales, sopandas metálicas y superficie de la cimbra de madera tratada reforzada con varillas y perfiles. (material) | 0.820 | 2.04 | 1.67 |
| mt08cor010a | m | Molde de poliestireno expandido para cornisa. (material) | 0.100 | 7.18 | 0.72 |
| mt07vis010b | m | Sistema de losas unidireccionales, "ISOLFORG", formado por semivigueta y entrevigado de poliestireno expandido con mecanizado lateral machihembrado, de 20 cm de peralte (15 cm de peralte de vigueta y 5 cm de aislante bajo vigueta), sin armado de espera y Lmedia = <4 m. (material) | 0.165 | 7.41 | 1.22 |
| mt07vis010h | m | Sistema de losas unidireccionales, "ISOLFORG", formado por semivigueta y entrevigado de poliestireno expandido con mecanizado lateral machihembrado, de 20 cm de peralte (15 cm de peralte de vigueta y 5 cm de aislante bajo vigueta), sin armado de espera y Lmedia = 4,01 a 5 m. (material) | 0.908 | 8.14 | 7.39 |
| mt07vis010n | m | Sistema de losas unidireccionales, "ISOLFORG", formado por semivigueta y entrevigado de poliestireno expandido con mecanizado lateral machihembrado, de 20 cm de peralte (15 cm de peralte de vigueta y 5 cm de aislante bajo vigueta), sin armado de espera y Lmedia = 5,01 a 6 m. (material) | 0.495 | 8.37 | 4.14 |
| mt07vis010t | m | Sistema de losas unidireccionales, "ISOLFORG", formado por semivigueta y entrevigado de poliestireno expandido con mecanizado lateral machihembrado, de 20 cm de peralte (15 cm de peralte de vigueta y 5 cm de aislante bajo vigueta), sin armado de espera y Lmedia = >6 m. (material) | 0.083 | 8.69 | 0.72 |
| mt07aco020c | Ud | Separador homologado para vigas. (material) | 0.200 | 0.06 | 0.01 |
| mt07vis020b | m² | Panel de poliestireno expandido, Base de Unión Térmica "ISOLFORG", de 5 cm de espesor, con ranuras en forma de cola de milano, para eliminar puentes térmicos en vigas, en el sistema de losas unidireccionales Isolforg. (material) | 0.280 | 2.74 | 0.77 |
| mt07aco080a | kg | Acero fy=4200 kg/cm², elaborado en taller y colocado en obra, diámetros varios, según NMX-C-407-ONNCCE-2001. (material) | 11.000 | 0.69 | 7.59 |
| mt07ame070a | m² | Malla electrosoldada de alambre liso de acero tipo 6x6 10/10, separación 15,24x15,24 cm y Ø 3,43-3,43 mm, según NMX-B-290-CANACERO-2006. (material) | 1.100 | 0.93 | 1.02 |
| mt10haf061ai | m³ | Concreto f'c=20 MPa (200 kg/cm²), clasificación de exposición A1, tamaño máximo del agregado 20 mm, revenimiento nominal del concreto fresco de 5 a 10 mm, premezclado, según RCDF NTC Diseño y Construcción de Estructuras de Concreto (2004). (material) | 0.111 | 120.20 | 13.34 |
| op00ciz020 |  | Cizalla para acero en barras corrugadas. | 1.000 | 0.00 | 0.00 |
| op00ata010 |  | Atadora de ferralla. | 1.000 | 0.00 | 0.00 |
| op00sie020 |  | Sierra de disco fijo, para mesa de trabajo. | 1.000 | 0.00 | 0.00 |
| au00auh010 |  | Cubilote. | 1.000 | 0.00 | 0.00 |
| au00auh040 |  | Vibrador de concreto, eléctrico. | 1.000 | 0.00 | 0.00 |
| mo041 | h | Oficial estructurista. (mano de obra) | 1.152 | 3.49 | 4.02 |
| mo085 | h | Ayudante estructurista. (mano de obra) | 1.152 | 2.45 | 2.82 |
| % | % | Costes directos complementarios | 2 % | 50.54 | 1.01 |
|  |  | Costes directos |  |  | 51.55 |
