# Estructura de concreto reforzado con una altura libre de planta de hasta 3 m

- Propiedad del archivo: CYPE INGENIEROS, S.A.
- Formato: FIEBDC-3/2002
- Ámbito geográfico: México
- Costes indirectos: 0.03 %
- Gastos generales: 13.00 %
- Beneficio industrial: 6.00 %
- IVA: 15.00 %

## E Estructuras

### EH Concreto reforzado

#### EHB Sistemas de losas

**EHB020** m² Estructura de concreto reforzado con una altura libre de planta de hasta 3 m, realizada con concreto f'c=20 MPa (200 kg/cm²), clasificación de exposición A1, tamaño máximo del agregado 20 mm, revenimiento de 5 a 10 cm, premezclado, y vertido con grúa, volumen total de concreto 0,139 m³/m², y acero fy=4200 kg/cm², con una cuantía total de 13 kg/m², formada por: losa unidireccional, horizontal, con ausencia de puentes térmicos, de peralte 28 = (3+20)+5 cm; nervadura "in situ" de 12 cm de ancho; sistema "FORLI" de entrevigado tipo bovedilla de EPS, mecanizada y aligerante, de 20 cm de canto; malla electrosoldada de alambre liso de acero tipo 6x6 10/10 en capa de compresión; vigas planas, con colocación bajo las vigas de placa "FORLI" de EPS, de 3 cm de espesor, para eliminar los puentes térmicos; sin incluir repercusión de columnas.
Formación de estructura de concreto reforzado con una altura libre de planta de hasta 3 m, realizada con concreto f'c=20 MPa (200 kg/cm²), clasificación de exposición A1, tamaño máximo del agregado 20 mm, revenimiento de 5 a 10 cm, premezclado, y vertido con grúa con un volumen total de concreto en losa, vigas y columnas de 0,139 m³/m², y acero fy=4200 kg/cm² en zona de refuerzo de negativos, conectores de viguetas, cadenas y vigas con una cuantía total de 13 kg/m², compuesta de los siguientes elementos: LOSA UNIDIRECCIONAL: horizontal, con ausencia de puentes térmicos, de peralte 28 = (3+20)+5 cm; nervadura "in situ" de 12 cm de ancho; sistema "FORLI" de entrevigado tipo bovedilla de EPS, mecanizada y aligerante, formado por pieza base de 70x80 cm y pieza superior de 58x80 cm, y 20 cm de canto; capa de compresión de 5 cm de espesor, con armado de reparto formado por malla electrosoldada de alambre liso de acero tipo 6x6 10/10, incluso parte proporcional de cadenas perimetrales de planta, construcción y desmontaje del sistema de cimbra continuo con puntales, sopandas metálicas y superficie de la cimbra de madera tratada reforzada con varillas y perfiles; VIGAS: planas, con colocación bajo las vigas de placa "FORLI" de EPS, de 3 cm de espesor, para eliminar los puentes térmicos. Remate en borde de losa con molde de poliestireno expandido para cornisa. Sin incluir repercusión de columnas.
Incluye: Replanteo del sistema de cimbra. Montaje del sistema de cimbra. Replanteo de la geometría del entrepiso sobre el cimbra. Colocación de moldes para cornisas. Montaje del sistema de entrevigado. Colocación de los armados con separadores homologados. Vertido y compactación del concreto en losa. Regleado y nivelación de la capa de compresión. Curado del concreto. Desmontaje de la cimbra en losa. Reparación de defectos superficiales.
Criterio de medición de proyecto: Superficie medida en verdadera magnitud desde las caras exteriores de las cadenas del perímetro, según documentación gráfica de Proyecto, deduciendo los huecos de superficie mayor de 6 m².
Criterio de medición de obra: Se medirá, en verdadera magnitud, desde las caras exteriores de las cadenas del perímetro, la superficie realmente ejecutada según especificaciones de Proyecto, deduciendo los huecos de superficie mayor de 6 m². Se consideran incluidos todos los elementos integrantes de la estructura señalados en los planos y detalles del Proyecto.

| Código | Ud | Descripción | Rendimiento | Precio | Importe |
|---|---|---|---|---|---|
| mt08efu010a | m² | Sistema de cimbra continuo para losa unidireccional de concreto reforzado, hasta 3 m de altura libre de planta, compuesto de: puntales, sopandas metálicas y superficie de la cimbra de madera tratada reforzada con varillas y perfiles. (material) | 1.100 | 6.91 | 7.60 |
| mt08cor010a | m | Molde de poliestireno expandido para cornisa. (material) | 0.100 | 7.18 | 0.72 |
| mt07cpf020a | Ud | Bovedilla mecanizada de poliestireno expandido, "FORLI", de 70x80 cm, formada por pieza inferior de 70x80 cm y pieza superior de 56x80 cm, para aligerar losas unidireccionales con nervaduras de 12 cm de ancho y 20 cm de peralte. (material) | 1.406 | 3.02 | 4.25 |
| mt07cpf030 | Ud | Placa de poliestireno expandido de 70x80x3 cm, "FORLI", para colocar en las zonas no aligeradas de losas unidireccionales y reticulares. (material) | 2.000 | 0.89 | 1.78 |
| mt07aco020c | Ud | Separador homologado para vigas. (material) | 0.800 | 0.06 | 0.05 |
| mt07aco020g | Ud | Separador homologado para nervaduras "in situ" en losas unidireccionales. (material) | 1.000 | 0.05 | 0.05 |
| mt07aco080a | kg | Acero fy=4200 kg/cm², elaborado en taller y colocado en obra, diámetros varios, según NMX-C-407-ONNCCE-2001. (material) | 13.000 | 0.69 | 8.97 |
| mt07ame070a | m² | Malla electrosoldada de alambre liso de acero tipo 6x6 10/10, separación 15,24x15,24 cm y Ø 3,43-3,43 mm, según NMX-B-290-CANACERO-2006. (material) | 1.100 | 0.93 | 1.02 |
| mt10haf061ai | m³ | Concreto f'c=20 MPa (200 kg/cm²), clasificación de exposición A1, tamaño máximo del agregado 20 mm, revenimiento nominal del concreto fresco de 5 a 10 mm, premezclado, según RCDF NTC Diseño y Construcción de Estructuras de Concreto (2004). (material) | 0.139 | 120.20 | 16.71 |
| op00ciz020 |  | Cizalla para acero en barras corrugadas. | 1.000 | 0.00 | 0.00 |
| op00ata010 |  | Atadora de ferralla. | 1.000 | 0.00 | 0.00 |
| op00sie020 |  | Sierra de disco fijo, para mesa de trabajo. | 1.000 | 0.00 | 0.00 |
| au00auh010 |  | Cubilote. | 1.000 | 0.00 | 0.00 |
| au00auh040 |  | Vibrador de concreto, eléctrico. | 1.000 | 0.00 | 0.00 |
| mo041 | h | Oficial estructurista. (mano de obra) | 1.031 | 3.49 | 3.60 |
| mo085 | h | Ayudante estructurista. (mano de obra) | 1.031 | 2.45 | 2.53 |
| % | % | Costes directos complementarios | 2 % | 47.28 | 0.95 |
|  |  | Costes directos |  |  | 48.23 |
