# Estructura de concreto reforzado

- Propiedad del archivo: CYPE INGENIEROS, S.A.
- Formato: FIEBDC-3/2002
- Ámbito geográfico: México
- Costes indirectos: 3.00 %
- Gastos generales: 13.00 %
- Beneficio industrial: 6.00 %
- IVA: 15.00 %

## E Estructuras

### EH Concreto reforzado

#### EHB Sistemas de losas

**EHB050** m² Estructura de concreto reforzado, realizada con concreto f'c=20 MPa (200 kg/cm²), clasificación de exposición A1, tamaño máximo del agregado 20 mm, revenimiento de 5 a 10 cm, premezclado, y colado con grúa, volumen total de concreto 0,214 m³/m², considerando un 30% de superficie macizada, y acero fy=4200 kg/cm², con una cuantía total de 15 kg/m²; formada por: losa encasetonada, horizontal, sobre sistema de cimbra continuo; nervaduras "in situ" de 10 cm, intereje 70 cm; casetón de EPS moldeado, de 60x60x16,5 cm, modelo C165, del sistema Basenet "DALIFORMA", para aligeramiento de losa encasetonada de 20+5 cm de peralte y 3,5 cm de recubrimiento inferior de concreto; malla electrosoldada de alambre liso de acero tipo 6x6 10/10, en capa de compresión. Sin incluir repercusión de columnas.
Formación de estructura de concreto reforzado, realizada con concreto f'c=20 MPa (200 kg/cm²), clasificación de exposición A1, tamaño máximo del agregado 20 mm, revenimiento de 5 a 10 cm, premezclado, y colado con grúa, con un volumen total de concreto 0,214 m³/m², considerando un 30% de superficie macizada, y acero fy=4200 kg/cm², para elaboración del armado (corte, doblado y conformado de elementos) en taller de obra y montaje en zona de ábacos, vigas, nervaduras y cadenas, con una cuantía de 15 kg/m²; compuesta de los siguientes elementos: LOSA ENCASETONADA: horizontal; nervaduras de concreto "in situ" de 10 cm de espesor, intereje 70 cm; casetón de EPS moldeado, de 60x60x16,5 cm, modelo C165, del sistema Basenet "DALIFORMA", para aligeramiento de losa encasetonada de 20+5 cm de peralte y 3,5 cm de recubrimiento inferior de concreto; capa de compresión de 5 cm de espesor, con armado de reparto formado por malla electrosoldada de alambre liso de acero tipo 6x6 10/10; incluso parte proporcional de macizado de capiteles, refuerzo de huecos y cadenas perimetrales de planta, montaje y desmontaje del sistema de cimbra continuo con puntales, sopandas metálicas y superficie de la cimbra de madera tratada reforzada con varillas y perfiles. Sin incluir repercusión de columnas.
Incluye: Replanteo del sistema de cimbra. Construcción de la cimbra. Replanteo de la geometría del entrepiso sobre la cimbra. Colocación de una primera alineación de plantillas sobre la cimbra. Introducción de los replanteadores de armados en los pivotes de la plantilla previstos para ello, a la distancia exacta que se quiera fijar al ancho de la nervadura. Fijación de los replanteadores mediante clavos de poliamida. Introducción de los separadores de armados en los huecos de los replanteadores. Fijación de los bloques aligerantes de EPS sobre la plantilla. Ejecución de las sucesivas alineaciones. Colocación de los armados con separadores homologados. Colado y compactación del concreto. Regleado y nivelación de la capa de compresión. Curado del concreto. Desmontaje de la cimbra. Reparación de defectos superficiales.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt07alm020a | Ud | Puntal metálico telescópico de hasta 3 m de altura. Incluso parte proporcional de trípodes de estabilización. (material) | 0.067 | 29.48 | 1.98 |
| mt50spa050k | m³ | Tablón de madera de pino, dimensiones 20x7,2 cm. (material) | 0.002 | 312.73 | 0.63 |
| mt07alm010a | m² | Estructura soporte metálica para sistema de cimbra recuperable compuesta de: portasopandas, sopandas, tabica perimetral y chapa de remate de columnas. (material) | 0.011 | 17.90 | 0.20 |
| mt07alp030d | m² | Tablero aglomerado hidrófugo reforzado de 35 mm de espesor, para evitar la flecha en las zonas de macizados y capiteles. (material) | 0.275 | 12.98 | 3.57 |
| mt50spa101 | kg | Clavos de acero. (material) | 0.025 | 1.18 | 0.03 |
| mt07cpd010a | Ud | Casetón de EPS moldeado, de 60x60x16,5 cm, modelo C165, del sistema Basenet "DALIFORMA", para aligeramiento de losa encasetonada de 20+5 cm de peralte y 3,5 cm de recubrimiento inferior de concreto. (material) | 1.430 | 3.79 | 5.42 |
| mt07cpd020a | Ud | Repercusión, por m², de piezas especiales de polipropileno reciclado (plantillas, replanteadores, separadores de armados y clavos de poliamida), necesarias para el montaje del sistema Basenet "DALIFORMA", de aligeramiento de losa encasetonada de 3,5 cm de recubrimiento inferior. (material) | 1.000 | 4.46 | 4.46 |
| mt07aco080a | kg | Acero fy=4200 kg/cm², elaborado en taller y colocado en obra, diámetros varios, según NMX-C-407-ONNCCE. (material) | 15.750 | 0.69 | 10.87 |
| mt08var050 | kg | Alambre galvanizado para atar, de 1,30 mm de diámetro. (material) | 0.150 | 1.13 | 0.17 |
| mt07ame070a | m² | Malla electrosoldada de alambre liso de acero tipo 6x6 10/10, separación 15,24x15,24 cm y Ø 3,43-3,43 mm, según NMX-B-290-CANACERO. (material) | 1.100 | 0.93 | 1.02 |
| mt10haf061bi | m³ | Concreto f'c=20 MPa (200 kg/cm²), clasificación de exposición A1, tamaño máximo del agregado 20 mm, revenimiento nominal del concreto fresco de 5 a 10 mm, premezclado, según RCDF NTC Diseño y Construcción de Estructuras de Concreto (2004). (material) | 0.214 | 62.14 | 13.30 |
| op00ciz020 |  | Cizalla para acero en barras corrugadas. | 1.000 | 0.00 | 0.00 |
| op00ata010 |  | Atadora de armado. | 1.000 | 0.00 | 0.00 |
| op00sie020 |  | Sierra de disco fijo, para mesa de trabajo. | 1.000 | 0.00 | 0.00 |
| au00auh010 |  | Cubilote. | 1.000 | 0.00 | 0.00 |
| au00auh040 |  | Vibrador de concreto, eléctrico. | 1.000 | 0.00 | 0.00 |
| mo043 | h | Oficial carpintero de obra negra. (mano de obra) | 0.598 | 2.55 | 1.52 |
| mo089 | h | Ayudante carpintero de obra negra. (mano de obra) | 0.563 | 1.58 | 0.89 |
| mo042 | h | Oficial fierrero. (mano de obra) | 0.253 | 2.55 | 0.65 |
| mo088 | h | Ayudante fierrero. (mano de obra) | 0.274 | 1.58 | 0.43 |
| mo044 | h | Oficial concretero. (mano de obra) | 0.602 | 2.55 | 1.54 |
| mo090 | h | Ayudante concretero. (mano de obra) | 0.602 | 1.58 | 0.95 |
| % | % | Costes directos complementarios | 2 % | 47.63 | 0.95 |
|  |  | Costes directos |  |  | 48.58 |
