# Anclaje químico estructural realizado sobre concreto de resistencia característica mínima 20 N/mm²

- Propiedad del archivo: CYPE INGENIEROS, S.A.
- Formato: FIEBDC-3/2002
- Ámbito geográfico: México
- Costes indirectos: 3.00 %
- Gastos generales: 13.00 %
- Beneficio industrial: 6.00 %
- IVA: 16.00 %

## E Estructuras

### EH Concreto reforzado

#### EHW Anclajes

**EHW012** Ud Anclaje químico estructural realizado sobre concreto de resistencia característica mínima 20 N/mm², mediante taladro de 10 mm de diámetro y 125 mm de profundidad, relleno del orificio con mortero fluido de fraguado rápido, de dos componentes a base de resina epoxi, y posterior inserción de varilla roscada con tuerca y arandela de de acero galvanizado calidad 5.8, según ISO 898-1, de 8 mm de diámetro y 150 mm de longitud.
Anclaje químico estructural realizado sobre concreto de resistencia característica mínima 20 N/mm², mediante taladro de 10 mm de diámetro y 125 mm de profundidad, relleno del orificio con mortero fluido de fraguado rápido, de dos componentes a base de resina epoxi, y posterior inserción de varilla roscada con tuerca y arandela de de acero galvanizado calidad 5.8, según ISO 898-1, de 8 mm de diámetro y 150 mm de longitud. Incluso parte proporcional de replanteo, realización del taladro con martillo percutor y broca de tamaño adecuado, limpieza del polvo resultante en la perforación, con aire a presión, preparación de la mezcla, colado del mortero y relleno de más del 50% del volumen del orificio realizado, introducción de la varilla roscada y colocación de la pieza a fijar, aplicación del par de apriete con llave dinamométrica tras esperar el tiempo de fraguado indicado y limpieza de los restos sobrantes.
Incluye: Replanteo de la posición del anclaje. Ejecución del taladro. Limpieza del polvo resultante. Preparación de la mezcla. Colado del mortero. Inserción de la varilla roscada. Aplicación del par de apriete con llave dinamométrica. Limpieza de los restos sobrantes.
Criterio de cuantificación de proyecto: Número de unidades previstas, según documentación gráfica de Proyecto.
Criterio de cuantificación de obra: Se medirá el número de unidades realmente ejecutadas según especificaciones de Proyecto.

| Código | Ud | Descripción | Rendimiento | Precio | Importe |
|---|---|---|---|---|---|
| mt09reh321a | kg | Mortero fluido de fraguado rápido, de dos componentes a base de resina epoxi, con endurecedor amínico, sin retracción, para anclajes y rellenos. (material) | 0.012 | 4.76 | 0.06 |
| mt09reh305ac | Ud | Anclaje compuesto por varilla roscada de acero galvanizado calidad 5.8, según ISO 898-1 de 8 mm de diámetro, y 150 mm de longitud, tuerca y arandela, para fijaciones sobre estructuras de concreto. (material) | 1.000 | 0.87 | 0.87 |
| op00tal010 |  | Taladro. | 1.000 | 0.00 | 0.00 |
| mo020 | h | Oficial albañil. (mano de obra) | 0.253 | 2.24 | 0.57 |
| mo112 | h | Peón albañil. (mano de obra) | 0.253 | 1.16 | 0.29 |
| % | % | Costes directos complementarios | 2 % | 1.79 | 0.04 |
|  |  | Costes directos |  |  | 1.83 |
