# Reparación superficial y acabado de estructura de concreto, con mortero a base de cemento, modificado con polímeros

- Propiedad del archivo: CYPE INGENIEROS, S.A.
- Formato: FIEBDC-3/2002
- Ámbito geográfico: México
- Divisa: MXN
- Costes indirectos: 3.00 %
- Gastos generales: 13.00 %
- Beneficio industrial: 6.00 %
- IVA: 16.00 %

## E Estructuras

### EH Concreto reforzado

#### EHY Reparaciones

**EHY034** m² Reparación superficial y acabado de estructura de concreto, con mortero a base de cemento, modificado con polímeros.
Aplicación manual de mortero, modificado con polímeros, compuesto por ligantes hidráulicos, resinas poliméricas, agregados silíceos y aditivos orgánicos e inorgánicos, color gris, con resistencia a compresión a 28 días mayor de 24 N/mm², Euroclase A1 de reacción al fuego, en capa de 3 mm de espesor medio, con acabado superficial flotado con esponja o flota, para reparación de superficies dañadas en estructuras de concreto.
Incluye: Humectación de la superficie soporte. Preparación de la mezcla. Aplicación del producto. Perfilado de aristas. Curado.
Criterio de cuantificación de proyecto: Superficie medida según documentación gráfica de Proyecto.
Criterio de cuantificación de obra: Se medirá la superficie realmente ejecutada según especificaciones de Proyecto.

| Código | Ud | Descripción | Rendimiento | Precio | Importe |
|---|---|---|---|---|---|
| mt09rew010b | kg | Mortero, modificado con polímeros, compuesto por ligantes hidráulicos, resinas poliméricas, agregados silíceos y aditivos orgánicos e inorgánicos, color gris, con resistencia a compresión a 28 días mayor de 24 N/mm², Euroclase A1 de reacción al fuego, para reparación superficial y acabado de estructuras de concreto. (material) | 4.500 | 11.93 | 53.69 |
| mo020 | h | Oficial albañil. (mano de obra) | 0.591 | 119.98 | 70.91 |
| mo113 | h | Cabo albañil. (mano de obra) | 0.591 | 70.30 | 41.55 |
| % | % | Herramienta menor | 2 % | 166.15 | 3.32 |
|  |  | Costes directos |  |  | 169.47 |
