# Refuerzo de columna de concreto reforzado de 30x30 cm

- Propiedad del archivo: CYPE INGENIEROS, S.A.
- Formato: FIEBDC-3/2002
- Ámbito geográfico: México
- Costes indirectos: 3.00 %
- Gastos generales: 13.00 %
- Beneficio industrial: 6.00 %
- IVA: 16.00 %

## E Estructuras

### EH Concreto reforzado

#### EHZ Refuerzos

**EHZ040** m Refuerzo de columna de concreto reforzado de 30x30 cm, mediante recrecido de 10 cm de espesor en todas sus caras, con concreto reforzado, realizado con concreto f'c=20 MPa (200 kg/cm²), clasificación de exposición A1, tamaño máximo del agregado 12 mm, revenimiento de 5 a 10 cm, elaborado en planta, y vertido con grúa, y acero Grado 42 (fy=4200 kg/cm²), cuantía 120 kg/m³, unión directa mediante adhesivo; previa aplicación de adhesivo tixotrópico de dos componentes a base de resina epoxi, sobre la superficie del concreto endurecido.
Refuerzo de columna de concreto reforzado de 30x30 cm, mediante recrecido de 10 cm de espesor en todas sus caras, con concreto reforzado, realizado con concreto f'c=20 MPa (200 kg/cm²), clasificación de exposición A1, tamaño máximo del agregado 12 mm, revenimiento de 5 a 10 cm, elaborado en planta, y vertido con grúa, y acero Grado 42 (fy=4200 kg/cm²), con una cuantía de 120 kg/m³, unión directa mediante adhesivo; vertido con medios manuales desde el placa de la planta superior por orificios practicados previamente. Incluso p/p de realización de los orificios para el vertido del concreto; limpieza de la superficie de concreto, eliminando polvo, suciedad o material susceptible de estar deteriorado; colocación de la armadura de refuerzo; anclaje de armaduras de refuerzo al placa superior e inferior; aplicación de una capa continua de adhesivo tixotrópico de dos componentes a base de resina epoxi, sobre la superficie del concreto endurecido; montaje del cimbrado; vertido del concreto; desmontaje del cimbrado y limpieza de los restos generados.
Incluye: Limpieza de la superficie de concreto. Colocación de las armaduras de refuerzo. Aplicación del adhesivo. Montaje del cimbrado. Vertido del concreto. Desmontaje del cimbrado. Limpieza de los restos.
Criterio de medición de proyecto: Longitud medida a ejes, según documentación gráfica de Proyecto.
Criterio de medición de obra: Se medirá, a ejes, la longitud realmente ejecutada según especificaciones de Proyecto.

| Código | Ud | Descripción | Rendimiento | Precio | Importe |
|---|---|---|---|---|---|
| mt09reh120a | kg | Adhesivo tixotrópico de dos componentes a base de resina epoxi, para la correcta unión entre el concreto fresco y el concreto endurecido o para mejorar la adherencia del concreto endurecido y el acero. (material) | 1.800 | 10.09 | 18.16 |
| mt10haf061ac | m³ | Concreto f'c=20 MPa (200 kg/cm²), clasificación de exposición A1, tamaño máximo del agregado 12 mm, revenimiento nominal del concreto fresco de 5 a 10 mm, elaborado en planta, según RCDF NTC Diseño y Construcción de Estructuras de Concreto (2004). (material) | 0.168 | 73.33 | 12.32 |
| mt07aco080a | kg | Acero en barras corrugadas, Grado 42 (fy=4200 kg/cm²), elaborado en taller y colocado en obra, diámetros varios, según NMX-B-294-1986. (material) | 19.200 | 0.86 | 16.51 |
| mt08eup010a | m² | Cimbrado para columnas de concreto reforzado de sección rectangular o cuadrada, de hasta 3 m de altura, compuesto de chapas metálicas reutilizables de 50x50 cm, incluso p/p de accesorios de montaje. Amortizable en 50 usos. (material) | 1.200 | 8.52 | 10.22 |
| op00ciz020 |  | Cizalla para acero en barras corrugadas. | 1.000 | 0.00 | 0.00 |
| op00ata010 |  | Atadora de ferralla. | 1.000 | 0.00 | 0.00 |
| au00auh010 |  | Cubilote. | 1.000 | 0.00 | 0.00 |
| au00auh040 |  | Vibrador de concreto, eléctrico. | 1.000 | 0.00 | 0.00 |
| mo040 | h | Oficial estructurista. (mano de obra) | 1.885 | 2.82 | 5.32 |
| mo083 | h | Ayudante estructurista. (mano de obra) | 1.002 | 1.98 | 1.98 |
| % | % | Costes directos complementarios | 2 % | 64.51 | 1.29 |
|  |  | Costes directos |  |  | 65.80 |
