# Refuerzo de trabe de concreto reforzado de 20 cm de alma

- Propiedad del archivo: CYPE INGENIEROS, S.A.
- Formato: FIEBDC-3/2002
- Ámbito geográfico: México
- Costes indirectos: 3.00 %
- Gastos generales: 13.00 %
- Beneficio industrial: 6.00 %
- IVA: 16.00 %

## E Estructuras

### EH Concreto reforzado

#### EHZ Refuerzos

**EHZ140** m Refuerzo de trabe de concreto reforzado de 20 cm de alma, mediante recrecido de concreto reforzado de 10 cm en la cara inferior, realizado con concreto f'c=20 MPa (200 kg/cm²), clasificación de exposición A1, tamaño máximo del agregado 12 mm, revenimiento de 5 a 10 cm, elaborado en planta, y vertido con grúa, y acero Grado 42 (fy=4200 kg/cm²), cuantía 40 kg/m³; previa aplicación de adhesivo tixotrópico de dos componentes a base de resina epoxi, sobre la superficie del concreto endurecido.
Refuerzo de trabe de concreto reforzado de 20 cm de alma, mediante recrecido de concreto reforzado de 10 cm en la cara inferior, realizado con concreto f'c=20 MPa (200 kg/cm²), clasificación de exposición A1, tamaño máximo del agregado 12 mm, revenimiento de 5 a 10 cm, elaborado en planta, y vertido con grúa, y acero Grado 42 (fy=4200 kg/cm²), con una cuantía de 40 kg/m³. Incluso p/p de picado y saneado de la cara inferior de la trabe a recrecer; conexión directa de las armaduras longitudinales originales y de refuerzo mediante horquillas convenientemente soldadas unas con otras; limpieza de la superficie del concreto; aplicación de una capa continua de adhesivo tixotrópico de dos componentes a base de resina epoxi, sobre la superficie del concreto endurecido; montaje del cimbrado; vertido del concreto; desmontaje del cimbrado y limpieza de los restos generados.
Incluye: Picado y saneado de la cara inferior de la trabe. Conexión directa entre armaduras original y de refuerzo. Limpieza de la superficie de concreto. Aplicación del adhesivo. Montaje del cimbrado. Vertido del concreto. Desmontaje del cimbrado. Limpieza de los restos.
Criterio de medición de proyecto: Longitud medida a ejes, según documentación gráfica de Proyecto.
Criterio de medición de obra: Se medirá, a ejes, la longitud realmente ejecutada según especificaciones de Proyecto.

| Código | Ud | Descripción | Rendimiento | Precio | Importe |
|---|---|---|---|---|---|
| mt09reh120a | kg | Adhesivo tixotrópico de dos componentes a base de resina epoxi, para la correcta unión entre el concreto fresco y el concreto endurecido o para mejorar la adherencia del concreto endurecido y el acero. (material) | 0.660 | 10.09 | 6.66 |
| mt10haf061ac | m³ | Concreto f'c=20 MPa (200 kg/cm²), clasificación de exposición A1, tamaño máximo del agregado 12 mm, revenimiento nominal del concreto fresco de 5 a 10 mm, elaborado en planta, según RCDF NTC Diseño y Construcción de Estructuras de Concreto (2004). (material) | 0.042 | 73.33 | 3.08 |
| mt07aco080a | kg | Acero en barras corrugadas, Grado 42 (fy=4200 kg/cm²), elaborado en taller y colocado en obra, diámetros varios, según NMX-B-294-1986. (material) | 1.600 | 0.86 | 1.38 |
| mt08eva010a | m² | Cimbrado recuperable para la ejecución de trabes de concreto para revestir, compuesto de: puntales metálicos telescópicos, sopandas metálicas y superficie encofrante de madera tratada reforzada con varillas y perfiles, hasta 3 m de altura libre de planta. (material) | 0.400 | 18.17 | 7.27 |
| op00ciz020 |  | Cizalla para acero en barras corrugadas. | 1.000 | 0.00 | 0.00 |
| op00ata010 |  | Atadora de ferralla. | 1.000 | 0.00 | 0.00 |
| op00sie020 |  | Sierra de disco fijo, para mesa de trabajo. | 1.000 | 0.00 | 0.00 |
| au00auh010 |  | Cubilote. | 1.000 | 0.00 | 0.00 |
| au00auh040 |  | Vibrador de concreto, eléctrico. | 1.000 | 0.00 | 0.00 |
| mo040 | h | Oficial estructurista. (mano de obra) | 1.086 | 2.82 | 3.06 |
| mo083 | h | Ayudante estructurista. (mano de obra) | 0.603 | 1.98 | 1.19 |
| % | % | Costes directos complementarios | 2 % | 22.64 | 0.45 |
|  |  | Costes directos |  |  | 23.09 |
