# Refuerzo de trabe de concreto reforzado de 20 cm de alma

- Propiedad del archivo: CYPE INGENIEROS, S.A.
- Formato: FIEBDC-3/2002
- Ámbito geográfico: México
- Costes indirectos: 3.00 %
- Gastos generales: 13.00 %
- Beneficio industrial: 6.00 %
- IVA: 16.00 %

## E Estructuras

### EH Concreto reforzado

#### EHZ Refuerzos

**EHZ141** m Refuerzo de trabe de concreto reforzado de 20 cm de alma, mediante recrecido de 10 cm en la cara inferior, con concreto para lanzar f'c=25 MPa (250 kg/cm²), clasificación de exposición A1, tamaño máximo del agregado 20 mm, revenimiento mayor de 10 cm, armado con una cuantía de acero de 40 kg/m³ de acero Grado 42 (fy=4200 kg/cm²).
Refuerzo de trabe de concreto reforzado de 20 cm de alma, mediante recrecido de 10 cm en la cara inferior, con concreto para lanzar f'c=25 MPa (250 kg/cm²), clasificación de exposición A1, tamaño máximo del agregado 20 mm, revenimiento mayor de 10 cm, armado con una cuantía de acero de 40 kg/m³ de acero Grado 42 (fy=4200 kg/cm²). Incluso p/p de picado y saneado de la cara inferior de la trabe a recrecer; conexión directa de las armaduras longitudinales originales y de refuerzo mediante horquillas convenientemente soldadas unas con otras; limpieza de la superficie del concreto; proyección del concreto y limpieza de los restos generados.
Incluye: Picado de la totalidad del recubrimiento de la trabe. Conexión directa entre armaduras original y de refuerzo. Limpieza de la superficie de concreto. Proyección del concreto. Limpieza de los restos.
Criterio de medición de proyecto: Longitud medida a ejes, según documentación gráfica de Proyecto.
Criterio de medición de obra: Se medirá, a ejes, la longitud realmente ejecutada según especificaciones de Proyecto.

| Código | Ud | Descripción | Rendimiento | Precio | Importe |
|---|---|---|---|---|---|
| mt47pgu010a | m³ | Concreto para lanzar, cemento y agregados especiales, f'c=25 MPa (250 kg/cm²), clasificación de exposición A1, tamaño máximo del agregado 20 mm, revenimiento mayor de 10 cm, dosificación de cemento mayor de 400 kg/m³. (material) | 0.042 | 222.70 | 9.35 |
| mt07aco080a | kg | Acero en barras corrugadas, Grado 42 (fy=4200 kg/cm²), elaborado en taller y colocado en obra, diámetros varios, según NMX-B-294-1986. (material) | 1.600 | 0.86 | 1.38 |
| mq06gun010 | h | Lanzadora de concreto 24 CV. (maquinaria) | 0.347 | 9.45 | 3.28 |
| op00ciz020 |  | Cizalla para acero en barras corrugadas. | 1.000 | 0.00 | 0.00 |
| mo040 | h | Oficial estructurista. (mano de obra) | 0.544 | 2.82 | 1.53 |
| mo083 | h | Ayudante estructurista. (mano de obra) | 0.272 | 1.98 | 0.54 |
| % | % | Costes directos complementarios | 2 % | 16.08 | 0.32 |
|  |  | Costes directos |  |  | 16.40 |
