# Refuerzo de trabe o vigueta de concreto reforzado

- Propiedad del archivo: CYPE INGENIEROS, S.A.
- Formato: FIEBDC-3/2002
- Ámbito geográfico: México
- Costes indirectos: 3.00 %
- Gastos generales: 13.00 %
- Beneficio industrial: 6.00 %
- IVA: 16.00 %

## E Estructuras

### EH Concreto reforzado

#### EHZ Refuerzos

**EHZ160** m Refuerzo de trabe o vigueta de concreto reforzado, mediante perfil de acero S275JR, laminado en caliente, serie IPN 80, con capa de imprimación anticorrosiva, dispuesto en la cara inferior de la trabe, fijado con adhesivo de dos componentes a base de resina epoxi.
Refuerzo de trabe o vigueta de concreto reforzado, mediante perfil de acero S275JR, laminado en caliente, serie IPN 80, con capa de imprimación anticorrosiva, dispuesto en la cara inferior de la trabe, fijado con adhesivo de dos componentes a base de resina epoxi, aplicado de forma uniforme con espátula, llana o paleta, rellenando todos los huecos que pudiera haber en la superficie soporte. Incluso p/p de limpieza, preparación de los extremos del perfil de refuerzo para garantizar la transmisión de esfuerzos a las columnas adyacentes en los que debe entregarse; preparación de la mezcla y apuntalamiento del conjunto durante 24 horas como mínimo, para asegurar un buen comportamiento en la unión, y retirada de todos los elementos auxiliares.
Incluye: Replanteo de la posición de los refuerzos. Limpieza de la superficie del concreto. Aplicación del adhesivo. Colocación del perfil de refuerzo. Apuntalamiento del conjunto. Retirada de todos los elementos auxiliares.
Criterio de medición de proyecto: Longitud medida a ejes, según documentación gráfica de Proyecto.
Criterio de medición de obra: Se medirá, a ejes, la longitud realmente ejecutada según especificaciones de Proyecto.

| Código | Ud | Descripción | Rendimiento | Precio | Importe |
|---|---|---|---|---|---|
| mt09reh125a | kg | Adhesivo de dos componentes a base de resina epoxi, para unión de pletinas metálicas con concreto endurecido. (material) | 0.160 | 13.26 | 2.12 |
| mt07ala110aa | m | Perfil de acero S275JR, serie IPN 80, laminado en caliente, para aplicaciones estructurales. Elaborado en taller y colocado en obra. (material) | 1.000 | 5.00 | 5.00 |
| mt27pfi010 | l | Imprimación de secado rápido, formulada con resinas alquídicas modificadas y fosfato de zinc. (material) | 0.060 | 4.97 | 0.30 |
| mt50spa050k | m³ | Tablón de madera de pino, dimensiones 20x7,2 cm. (material) | 0.002 | 246.33 | 0.49 |
| mt50spa081l | Ud | Puntal metálico telescópico, para 5 m de altura y 50 usos. (material) | 1.000 | 0.51 | 0.51 |
| mt50spa101 | kg | Clavos de acero. (material) | 0.050 | 0.93 | 0.05 |
| mq08sol020 | h | Equipo y elementos auxiliares para soldadura eléctrica. (maquinaria) | 0.141 | 2.27 | 0.32 |
| op00ciz020 |  | Cizalla para acero en barras corrugadas. | 1.000 | 0.00 | 0.00 |
| op00ata010 |  | Atadora de ferralla. | 1.000 | 0.00 | 0.00 |
| mo042 | h | Oficial montador de estructura metálica. (mano de obra) | 0.236 | 2.82 | 0.67 |
| mo085 | h | Ayudante montador de estructura metálica. (mano de obra) | 0.236 | 1.98 | 0.47 |
| % | % | Costes directos complementarios | 2 % | 9.93 | 0.20 |
|  |  | Costes directos |  |  | 10.13 |
