# Refuerzo del placa o losa de concreto mediante recrecido de 6 cm de espesor en la cara superior

- Propiedad del archivo: CYPE INGENIEROS, S.A.
- Formato: FIEBDC-3/2002
- Ámbito geográfico: México
- Costes indirectos: 3.00 %
- Gastos generales: 13.00 %
- Beneficio industrial: 6.00 %
- IVA: 16.00 %

## E Estructuras

### EH Concreto reforzado

#### EHZ Refuerzos

**EHZ340** m² Refuerzo del placa o losa de concreto mediante recrecido de 6 cm de espesor en la cara superior, para capa de compresión de concreto reforzado, realizada con concreto f'c=20 MPa (200 kg/cm²), clasificación de exposición A1, tamaño máximo del agregado 12 mm, revenimiento de 5 a 10 cm, elaborado en planta, y vertido con grúa, y malla electrosoldada tipo 6x6 10/10.
Refuerzo del placa o losa de concreto mediante recrecido de 6 cm de espesor en la cara superior, para capa de compresión de concreto reforzado, realizada con concreto f'c=20 MPa (200 kg/cm²), clasificación de exposición A1, tamaño máximo del agregado 12 mm, revenimiento de 5 a 10 cm, elaborado en planta, y vertido con grúa, y malla electrosoldada de alambre liso de acero tipo 6x6 10/10. Incluso p/p de apuntalamiento del placa con puntales metálicos y cimbrado; vertido, compactación y curado del concreto; desencofrado y desapuntalamiento del conjunto; y limpieza de los restos generados.
Incluye: Apuntalamiento del placa y cimbrado. Colocación de la malla electrosoldada con separadores homologados. Vertido y compactación del concreto. Regleado de la superficie. Curado del concreto. Desencofrado y desapuntalamiento. Limpieza de los restos generados.
Criterio de medición de proyecto: Superficie medida según documentación gráfica de Proyecto.
Criterio de medición de obra: Se medirá la superficie realmente ejecutada según especificaciones de Proyecto.

| Código | Ud | Descripción | Rendimiento | Precio | Importe |
|---|---|---|---|---|---|
| mt50spa050k | m³ | Tablón de madera de pino, dimensiones 20x7,2 cm. (material) | 0.002 | 246.33 | 0.49 |
| mt50spa081l | Ud | Puntal metálico telescópico, para 5 m de altura y 50 usos. (material) | 1.000 | 0.51 | 0.51 |
| mt50spa101 | kg | Clavos de acero. (material) | 0.050 | 0.93 | 0.05 |
| mt07aco020i | Ud | Separador homologado para losas macizas. (material) | 3.000 | 0.06 | 0.18 |
| mt07ame070a | m² | Malla electrosoldada de alambre liso de acero tipo 6x6 10/10, separación 15,24x15,24 cm y Ø 3,43-3,43 mm, según NMX-B-290-CANACERO-2006. (material) | 1.200 | 0.95 | 1.14 |
| mt10haf061ac | m³ | Concreto f'c=20 MPa (200 kg/cm²), clasificación de exposición A1, tamaño máximo del agregado 12 mm, revenimiento nominal del concreto fresco de 5 a 10 mm, elaborado en planta, según RCDF NTC Diseño y Construcción de Estructuras de Concreto (2004). (material) | 0.066 | 73.33 | 4.84 |
| mt08aaa010a | m³ | Agua. (material) | 0.100 | 0.93 | 0.09 |
| op00ciz020 |  | Cizalla para acero en barras corrugadas. | 1.000 | 0.00 | 0.00 |
| op00ata010 |  | Atadora de ferralla. | 1.000 | 0.00 | 0.00 |
| au00auh010 |  | Cubilote. | 1.000 | 0.00 | 0.00 |
| au00auh040 |  | Vibrador de concreto, eléctrico. | 1.000 | 0.00 | 0.00 |
| mo040 | h | Oficial estructurista. (mano de obra) | 1.121 | 2.82 | 3.16 |
| mo083 | h | Ayudante estructurista. (mano de obra) | 1.002 | 1.98 | 1.98 |
| % | % | Costes directos complementarios | 2 % | 12.44 | 0.25 |
|  |  | Costes directos |  |  | 12.69 |
