# Cabio de madera aserrada

- Propiedad del archivo: CYPE INGENIEROS, S.A.
- Formato: FIEBDC-3/2002
- Ámbito geográfico: México
- Divisa: MXN
- Costes indirectos: 3.00 %
- Gastos generales: 13.00 %
- Beneficio industrial: 6.00 %
- IVA: 16.00 %

## E Estructuras

### EM Madera

#### EMC Armados para techumbres

**EMC040** m Cabio de madera aserrada.
Cabio de madera aserrada de pino, de 35x35 mm de sección, con acabado cepillado; fijado sobre las correas con tornillos de cabeza avellanada, de acero al carbono.
Incluye: Replanteo de los cabios sobre las correas. Presentación de los cabios sobre las correas. Colocación y nivelación. Fijación a las correas.
Criterio de cuantificación de proyecto: Longitud medida a ejes en proyección horizontal, según documentación gráfica de Proyecto, incluyendo las entregas.
Criterio de cuantificación de obra: Se medirá, en proyección horizontal, a ejes, la longitud realmente ejecutada según especificaciones de Proyecto, incluyendo las entregas.

| Código | Ud | Descripción | Rendimiento | Precio | Importe |
|---|---|---|---|---|---|
| mt07mee101ha | m³ | Madera aserrada de pino para cabios, de hasta 5 m de longitud, de 35x35 mm de sección, con acabado cepillado. (material) | 0.001 | 8417.48 | 8.42 |
| mt07emr118lb | Ud | Tornillo de cabeza avellanada, de 6 mm de diámetro y 120 mm de longitud, de acero al carbono, con tratamiento superficial a base de resina epoxi, para clases de servicio 1, 2 y 3. (material) | 4.286 | 8.90 | 38.15 |
| op00cep010 |  | Garlopa. | 1.000 | 0.00 | 0.00 |
| op00ato010 |  | Atornillador. | 1.000 | 0.00 | 0.00 |
| op00tal010 |  | Taladro. | 1.000 | 0.00 | 0.00 |
| op00cor050 |  | Cortadora manual de madera, de disco. | 1.000 | 0.00 | 0.00 |
| mo048 | h | Oficial montador de estructura de madera. (mano de obra) | 0.026 | 126.93 | 3.30 |
| mo095 | h | Ayudante montador de estructura de madera. (mano de obra) | 0.013 | 77.23 | 1.00 |
| % | % | Herramienta menor | 2 % | 50.87 | 1.02 |
|  |  | Costes directos |  |  | 51.89 |
