# Losa tradicional con un intereje de 60 cm

- Propiedad del archivo: CYPE INGENIEROS, S.A.
- Formato: FIEBDC-3/2002
- Ámbito geográfico: México
- Costes indirectos: 3.00 %
- Gastos generales: 13.00 %
- Beneficio industrial: 6.00 %
- IVA: 16.00 %

## E Estructuras

### EM Madera

#### EMF Losas

**EMF050** m² Losa tradicional con un intereje de 60 cm, de viguetas de madera aserrada de pino silvestre (Pinus sylvestris), de 10x20 a 15x25 cm de sección y hasta 6 m de longitud, clase resistente C18, protección de la madera con clase de penetración NP2, trabajada en taller, entrevigado con bovedilla cerámica curva, 60x30x12 cm; acero fy=4200 kg/cm², cuantía 1,1 kg/m², y malla electrosoldada de alambre liso de acero tipo 6x6 10/10, en capa de compresión de 4 cm de espesor de concreto ligero HLE-25/B/10/IIa, densidad entre 1200 y 1500 kg/m³, (cantidad mínima de cemento 275 kg/m³), premezclado.
Formación de losa tradicional con un intereje de 60 cm, compuesto por viguetas de madera aserrada de pino silvestre (Pinus sylvestris), acabado cepillado, de 10x20 a 15x25 cm de sección y hasta 6 m de longitud, para aplicaciones estructurales, clase resistente C18 y protección frente a agentes bióticos que se corresponde con la clase de penetración NP2 (3 mm en las caras laterales de la albura); entrevigado con bovedilla cerámica curva, 60x30x12 cm; acero fy=4200 kg/cm², cuantía 1,1 kg/m², y malla electrosoldada de alambre liso de acero tipo 6x6 10/10, en capa de compresión de 4 cm de espesor de concreto ligero HLE-25/B/10/IIa, densidad entre 1200 y 1500 kg/m³, (cantidad mínima de cemento 275 kg/m³), premezclado. Incluso parte proporcional de apuntalamiento y desapuntalamiento de las viguetas, separadores, elementos de atado de viguetas y cadenas perimetrales de planta y huecos.
Incluye: Preparación del perímetro de apoyo de las viguetas. Replanteo y colocación en seco de las viguetas. Apuntalamiento. Empalme de viguetas en apoyos y anclajes. Disposición de listones adosados a las viguetas constituyendo las aristas de apoyo del entrevigado. Formación del entrevigado. Colocación de armados con separadores homologados. Colado y compactación del concreto. Regleado y nivelación de la capa de compresión. Curado del concreto. Desapuntalamiento. Reparación de defectos superficiales.
Criterio de cuantificación de proyecto: Superficie medida en verdadera magnitud desde las caras exteriores de las cadenas del perímetro, según documentación gráfica de Proyecto, deduciendo los huecos de superficie mayor de 6 m².
Criterio de cuantificación de obra: Se medirá, en verdadera magnitud, desde las caras exteriores de las cadenas del perímetro, la superficie realmente ejecutada según especificaciones de Proyecto, deduciendo los huecos de superficie mayor de 6 m². Se consideran incluidos todos los elementos integrantes de la losa señalados en los planos y detalles del Proyecto.

| Código | Ud | Descripción | Rendimiento | Precio | Importe |
|---|---|---|---|---|---|
| mt50spa052b | m | Tablón de madera de pino, de 20x7,2 cm. (material) | 0.040 | 7.19 | 0.29 |
| mt50spa101 | kg | Clavos de acero. (material) | 0.045 | 1.01 | 0.05 |
| mt50spa081a | Ud | Puntal metálico telescópico, de hasta 3 m de altura. (material) | 0.013 | 10.43 | 0.14 |
| mt07bce020a | Ud | Bovedilla cerámica curva, 60x30x12 cm, incluso parte proporcional de piezas especiales. (material) | 4.800 | 1.51 | 7.25 |
| mt07mee018ha | m³ | Madera aserrada de pino silvestre (Pinus sylvestris) con acabado cepillado, para vigueta de 10x20 a 15x25 cm de sección y hasta 6 m de longitud, para aplicaciones estructurales, clase resistente C18 y protección frente a agentes bióticos que se corresponde con la clase de penetración NP2 (3 mm en las caras laterales de la albura), trabajada en taller. (material) | 0.063 | 329.43 | 20.75 |
| mt07aco020o | Ud | Separador homologado para malla electrosoldada. (material) | 2.000 | 0.06 | 0.12 |
| mt07aco080a | kg | Acero fy=4200 kg/cm², diámetros varios, según NMX-C-407-ONNCCE. (material) | 1.100 | 0.66 | 0.73 |
| mt07ame070a | m² | Malla electrosoldada de alambre liso de acero tipo 6x6 10/10, separación 15,24x15,24 cm y Ø 3,43-3,43 mm, según NMX-B-290-CANACERO. (material) | 1.100 | 0.94 | 1.03 |
| mt10hes050gbg | m³ | Concreto ligero estructural HLE-25/B/10/IIa, de entre 1200 y 1500 kg/m³ de densidad, cantidad mínima de cemento 275 kg/m³, premezclado. (material) | 0.142 | 150.99 | 21.44 |
| op00cla010 |  | Clavadora neumática. | 1.000 | 0.00 | 0.00 |
| op00cep010 |  | Garlopa. | 1.000 | 0.00 | 0.00 |
| au00auh040 |  | Vibrador de concreto, eléctrico. | 1.000 | 0.00 | 0.00 |
| au00auh010 |  | Cubilote. | 1.000 | 0.00 | 0.00 |
| mo048 | h | Oficial montador de estructura de madera. (mano de obra) | 0.563 | 2.35 | 1.32 |
| mo095 | h | Ayudante montador de estructura de madera. (mano de obra) | 0.563 | 1.24 | 0.70 |
| mo042 | h | Oficial estructurista. (mano de obra) | 1.409 | 2.35 | 3.31 |
| mo089 | h | Ayudante estructurista. (mano de obra) | 1.409 | 1.24 | 1.75 |
| mo113 | h | Cabo albañil. (mano de obra) | 0.215 | 1.13 | 0.24 |
| mo112 | h | Peón albañil. (mano de obra) | 0.215 | 1.16 | 0.25 |
| % | % | Costes directos complementarios | 2 % | 59.37 | 1.19 |
|  |  | Costes directos |  |  | 60.56 |
