# Acero S235JR en vigas mixtas, piezas simples más conectores, estructura soldada

- Propiedad del archivo: CYPE INGENIEROS, S.A.
- Formato: FIEBDC-3/2002
- Ámbito geográfico: México
- Costes indirectos: 3.00 %
- Gastos generales: 13.00 %
- Beneficio industrial: 6.00 %
- IVA: 16.00 %

## E Estructuras

### EX Mixtas

#### EXV Vigas

**EXV010** kg Acero S235JR en vigas mixtas, piezas simples más conectores, estructura soldada.
Suministro y montaje de acero laminado S235JR, en perfiles laminados en caliente, piezas simples de las series IPN, IPE, UPN, HEA, HEB o HEM más conectores, para vigas mixtas, mediante uniones soldadas, trabajado y montado en taller y colocado en obra. Incluso parte proporcional de soldaduras, cortes, piezas especiales, despuntes y dos manos de imprimación excepto en las zonas en contacto con el concreto.
Incluye: Replanteo de la viga en sus apoyos. Colocación y fijación provisional del perfil. Apeado, aplomado y nivelación. Ejecución de las uniones. Replanteo y fijación de conectores.
Criterio de medición de proyecto: Peso nominal medido según documentación gráfica de Proyecto.
Criterio de medición de obra: Se determinará, a partir del peso obtenido en báscula oficial de las unidades llegadas a obra, el peso de las unidades realmente ejecutadas según especificaciones de Proyecto.

| Código | Ud | Descripción | Rendimiento | Precio | Importe |
|---|---|---|---|---|---|
| mt07ala010c | kg | Acero laminado S235JR, en perfiles laminados en caliente, piezas simples+conectores, para aplicaciones estructurales. (material) | 1.050 | 0.92 | 0.97 |
| mt27pfi010 | l | Imprimación de secado rápido, formulada con resinas alquídicas modificadas y fosfato de zinc. (material) | 0.050 | 4.94 | 0.25 |
| mq08sol020 | h | Equipo y elementos auxiliares para soldadura eléctrica. (maquinaria) | 0.021 | 2.29 | 0.05 |
| op00lla010 |  | Llave de impacto. | 1.000 | 0.00 | 0.00 |
| op00cor020 |  | Cortadora manual de metal, de disco. | 1.000 | 0.00 | 0.00 |
| mo042 | h | Oficial montador de estructura metálica. (mano de obra) | 0.034 | 3.02 | 0.10 |
| mo085 | h | Ayudante montador de estructura metálica. (mano de obra) | 0.034 | 2.13 | 0.07 |
| % | % | Costes directos complementarios | 2 % | 1.44 | 0.03 |
|  |  | Costes directos |  |  | 1.47 |
