# Sistema "LEVANTINA" de revestimiento para fachada ventilada

- Propiedad del archivo: CYPE INGENIEROS, S.A.
- Formato: FIEBDC-3/2002
- Ámbito geográfico: México
- Divisa: MXN
- Costes indirectos: 3.00 %
- Gastos generales: 13.00 %
- Beneficio industrial: 6.00 %
- IVA: 16.00 %

## F Fachadas y muros divisorios

### FA Fachadas ventiladas

#### FAG Sistemas de placas de gres porcelánico

**FAG040** m² Sistema "LEVANTINA" de revestimiento para fachada ventilada, con baldosas de gres porcelánico de gran formato reforzado con fibra de vidrio, Lámina Porcelánica Techlam® "LEVANTINA", de 3000x1000 mm y 3 mm de espesor, serie Basic, modelo Antracita, acabado antideslizante, colocadas con grapa vista.
Suministro y montaje de sistema "LEVANTINA" de revestimiento para fachada ventilada, con baldosas de gres porcelánico de gran formato reforzado con fibra de vidrio, Lámina Porcelánica Techlam® "LEVANTINA", de 3000x1000 mm y 3 mm de espesor, serie Basic, modelo Antracita, acabado antideslizante, colocadas con grapa vista. Incluso parte proporcional de anclajes puntuales de acero inoxidable AISI 304, fijados a un bastidor de acero galvanizado pintado, perfiles para remates, arranques, separadores, despuntes, tornillería y otros elementos de fijación, revestimiento de dinteles, botaguas, jambas y mochetas, juntas, ejecución de encuentros y piezas especiales.
Incluye: Preparación de los elementos de sujeción incorporados previamente a la obra. Replanteo de los ejes verticales y horizontales de las juntas. Fijación de los anclajes al paramento soporte. Realización de todos los trabajos necesarios para la resolución de los huecos. Alineación, aplomado y nivelación del revestimiento cerámico. Fijación definitiva de las piezas a la subestructura soporte. Limpieza final del paramento.
Criterio de cuantificación de proyecto: Superficie medida según documentación gráfica de Proyecto, deduciendo los huecos de superficie mayor de 1 m², añadiendo a cambio la superficie de la parte interior del hueco, correspondiente al desarrollo de jambas y dinteles. No se ha incrementado la cuantificación por roturas y recortes, ya que en la descomposición se ha considerado un 5% más de piezas.
Criterio de cuantificación de obra: Se medirá la superficie realmente ejecutada según especificaciones de Proyecto, deduciendo los huecos de superficie mayor de 1 m², añadiendo a cambio la superficie de la parte interior del hueco, correspondiente al desarrollo de jambas y dinteles.

| Código | Ud | Descripción | Rendimiento | Precio | Importe |
|---|---|---|---|---|---|
| mt12pcl010aaaa | m² | Revestimiento de baldosas de gres porcelánico de gran formato reforzado con fibra de vidrio, Lámina Porcelánica Techlam® "LEVANTINA", de 3000x1000 mm y 3 mm de espesor, serie Basic, modelo Antracita, acabado antideslizante, colocadas con grapa vista; incluso parte proporcional de anclajes puntuales de acero inoxidable AISI 304, fijados a un bastidor de acero galvanizado pintado, perfiles para remates, arranques, separadores, despuntes, tornillería y otros elementos de fijación. (material) | 1.050 | 1564.44 | 1642.66 |
| op00ato010 |  | Atornillador. | 1.000 | 0.00 | 0.00 |
| mo052 | h | Oficial montador de sistemas de fachadas prefabricadas. (mano de obra) | 1.358 | 94.18 | 127.90 |
| mo099 | h | Ayudante montador de sistemas de fachadas prefabricadas. (mano de obra) | 1.358 | 47.91 | 65.06 |
| % | % | Herramienta menor | 3 % | 1835.62 | 55.07 |
|  |  | Costes directos |  |  | 1890.69 |
